# K-DSHS-IG 1-TP03 Infrast.-Geb.
Angebotsaufforderung (GAEB DA XML 3.3, DA83)
Projekt: K-DSHS-I
Währung: EUR
Auftraggeber: Bau- und Liegenschaftsbetrieb NRW, NL Köln, Domstraße 55-73, 50668 Köln, Telefon 0221-35660-0, Fax 0221-35660-999, E-Mail 0221-k.poststelle@blb.nrw.de
Erstellt mit: FUTURA, FUTURA Version 9.1.03.77, 06.11.2025

## Zusätzlicher Text
1. Allgemeine Baubeschreibung

1.1 Aufgabe

Der BLB NRW Köln, Domstraße 55-73, 50668 Köln plant die Sanierung
des Institutsgebäudes 1 (IG 1) der Deutschen Sporthochschule,
Am Sportpark Müngersdorf 6, 50933 Köln.

Bei dem Bestandsgebäude handelt es sich um ein Hochhaus im Sinne der SBauVO welches von einem Laborgebäude in ein Büro- und Verwaltungs- gebäude mit Seminar- und Experimentalräumen umgebaut werden soll.

1.2 Lage

Die Deutsche Sporthochschule Köln befindet sich im Stadtteil Müngersdorf, westlich der Kölner Innenstadt. Das 12-geschossige Institutsgebäude 1 (IG1) befindet sich südlich der "Aachener Straße" und wird verkehrstechnisch erschlossen über die Straße "Am Sportpark Müngersdorf". Die verkehrs- technische Erschließung der Baumaßnahmen erfolgt über die Straße
"Am Sportpark Müngersdorf" aus südlicher Richtung.

Das zwischen 1978 und 1980 errichtete 12-geschossige IG 1 hat zusätzlich zwei Untergeschosse. Das 2. Untergeschoss ist ein Technikgeschoss.

Die Parkebene im 1. Untergeschoss wird über eine Zufahrt unterhalb der Nordhalle erschlossen. Im Erdgeschoss (Luftgeschoss) befindet sich ein "Steg", der den südlich befindlichen Olympiaweg mit dem Treppenkern des Gebäudes IG 1 und weiterführend die Bibliothek, welche sich nördlich des
IG 1 befindet, verbindet.

Die Adresse lautet:

Deutsche Sporthochschule Köln
Am Sportpark Müngersdorf 6
50933 Köln

1.3 Maßnahmen und Ablauf

Zur Übersichtlichkeit wurden die Maßnahmen in mehrere Teilprojekte (TP) aufgeteilt:

TP01Sanierung und Modernisierung Institutsgebäude 1 + Treppenturm Süd Nordhalle:

- Grundsanierung / Modernisierung
- Schadstoffsanierung
- KFW 55
- BNB-Zertifizierung
- Betonsanierung
- Erdbebenertüchtigung
- Erstellung Dachterrasse, Gründach mit PV-Anlage
- Abbruch und Erneuerung Treppenturm Süd als
Stahlkonstruktion, Aufstockung
- Erneuerung Windfang und Außentüren NH für Treppenturm Süd

TP02  Treppentürme Mitte + Nord Nordhalle:

- Abbruch und Erneuerung Treppentürme als Stahlkonstruktion
- Treppenturm Mitte: Anbindung Steg an Brücke Bibliothek
- Umsetzung Interim-Treppentürme während der Bauphase

TP03  Infrastrukturgebäude Nordhalle:

- Neubau Technik- und Duschgebäude für Nordhallen
- Umsetzung Standard KFW 40
- Gründach mit PV Anlage
- Repräsentativer Hauptzugang Nordhalle mit Barrierefreier
Brücken-Anbindung
- Mediengang Erweiterung (unter Nordhalle) an
Infrastrukturgebäude
- Neubau Reservefläche Technik mit Anbindung ans IG1
- Neubau Abluftzentralen zwischen Nordhalle und IG1 / Bibliothek
- Notstromaggregat Campus Nord
- Umbau asbesthaltige Brandschutzklappen in der Nordhalle
- Umbau Flurbereich EG + 1.OG Halle 21 und Bereich Anbindung  Infrastrukturgebäude
- Umlegung Entwässerung Außenbereich

TP04  Interimsmaßnahmen am Campus:

- Barrierefreie Rampe im Außenbereich
- Außenbeleuchtung
- Erneuerung Trafos LAZ inkl. Verlegung MSP
- Erneuerung Anbindung Stromversorgung Bibliothek
- Provisorische Steg Nordhalle (Fußweg) während der Bauphase
- Treppenplattformlift (Barrierefreiheit)
- Zentrale Baulogistik

TP05 Maßnahmen Nordhalle:

- Dachsanierung inkl. Absturzsicherung und neue
RWA-Öffnungen

TP06 Kesselhausanbindung:

- Neubau unterirdischer Verbindungsgang Kesselhaus zu
Infrastrukturgebäude NH
- Umlegung Gasleitung innerhalb des Kesselhauses als
Vorabmaßnahme
- Umlegung Leitungen Bestand (Gas + Nahwärme)
- Umbau Haubenkanal und Anschluss an Bestand

TP08 Stromversorgung Campus Nord:

- Aufstellung redundante Bau-Trafos Campus Nord für Gebäude
und Baustrom inkl. Anbindung an Baustromverteiler
- Stromversorgung Campus inkl. BSV, Verkabelung, Zähler etc.

Bauablauf

Zur besseren Übersicht sind den einzelnen Baumaßnahmen Bauablaufnummern (BAN) zugeordnet.

Die in der Anlage Übersicht Bauablauf genannten Bauablaufnummern sind
im Projekt fixiert und werden auch in den LV-Texten und Terminplänen durchgehend angewandt:

010 Barrierefreie Rampe (TP 04)
020 Treppenlift NH (TP 04)
030 Mediengänge Infrastrukturgebäude
031 Mediengang unter NH (TP 03)
032 Mediengang Kesselhaus (TP 06)
040 Vorgezogene Maßnahmen IG1 (TP 01)
050 Interims-Steg NH (TP 04)
060 ELT-Sicherung Medien, Umbau Technik LAZ (TP 04)
070 Infrastrukturgebäude (TP 03)
071 Reservefläche (TP 03)
080 Abbruch Treppentürme Mitte, Nord / Interimstreppen (TP 02)
090 Abluftzentrale 1, 2 (TP 03)
100 Treppenturm Mitte (TP 02)
110 Abluftzentrale 3, 4 (TP 03)
120 Treppenturm Nord (TP 02)
130 Umschluss Technik NH
131 Rückbau Interims-Steg NH (TP 04)
132 Umschluss RLT (TP 03)
133 Reinigung Kanäle (TP 03)
134 Umbau Brandschutzklappen NH (TP 03)
135 Verbindungsbrücke (TP 03)
136 Umbau Halle 21 (TP 03)
137 Umbau Befahranlage NH (TP 03)
140 Dachsanierung NH (TP 05)
150 Abbruch Treppenturm Süd / Interimstreppen (TP 01)
160 Sanierung IG 1 (TP 01)
170 Treppenturm Süd (TP 01)
180 Außenanlagen
181 Rampe, Podeste Infrastrukturgebäude (TP 03)
182 Fahrradstellfläche (TP 01)
190 Baustromversorgung (TP 08)
191 Baustrom Bauphase 0.1 (TP 08)
192 Baustrom Bauphase 1 (TP 08)
193 Baustrom Bauphase 2 (TP 08)
194 Baustrom Bauphase 3 (TP 08)
195 Baustrom Bauphase 4 (TP 08)
196 Baustrom Bauphase 5 (TP 08)
200 Sanierung Entwässerung Campus Nord (TP 09)

1.4 Allgemeine Beschreibung

TP01

Nutzung:

Das Hochhaus IG 1 liegt auf dem Campus- Gelände der Sporthochschule Köln. Die Geschosse 1 bis 11 des IG1 erhalten eine Büro- und Seminar- nutzung und werden kernsaniert.

Das Technikgeschoss im 6. Obergeschoss wird zu etwa 1/3 als Technik- geschoss weitergenutzt, ca. 2/3 der Fläche ist für studentische Arbeitsplätze vorgesehen.

Das 12. Obergeschoss ist ein Staffelgeschoss und besteht aus ca. 3/4 Dachfläche und 1/4 ehemaliger Technikfläche. Die Dachfläche wird zum
Teil als Dachterrasse genutzt.

Das Gebäude IG 1 wurde in Ortbetonbauweise erstellt und besitzt eine Flachdachkonstruktion. An der Westseite des Gebäudes befindet sich der Erschließungskern mit Aufzügen und Sanitärbereichen, der zugleich als Aussteifung des Gebäudes dient. Die Lasten des Gebäudes werden durch zwei Stützenreihen vom 12. OG bis ins 2. Untergeschoss abgetragen. Die Deckenplatten kragen an den Rändern stützenfrei frei aus und haben im
Randbereich einen Unterzug aus Stahlbeton.

Fassade:

Die energetische Sanierung der Gebäudehülle ist von der Decke über Erdgeschoss bis über das Dach des 11. OG für das IG 1 vorgesehen. Sichtbetonflächen an der Westfassade bleiben erhalten und werden teilweise mit einer Innendämmung versehen, Schadstellen werden ausgebessert.

Die neue Elementfassade wird, wie auch die Bestandsfassade im 6.OG (Technikgeschoss) durch einen Laubengang unterbrochen. Trennwände können im Achsabstand von 90 cm an die Fassade angeschlossen werden.

Die Fassade erhält je Geschoss ein horizontales Fensterband mit einer 3-Scheiben-Festverglasung und manuell zu bedienenden Lüftungsflügeln
als Komfortlüftung. Die geschlossenen Fassadenbereiche bestehen aus hinterlüfteten Metallkassetten mit Dämmung im Zwischenraum.

Die Brüstungshöhen betragen 1,10 m über OKFF und erhalten innen befestigte Kanäle zur geschossweisen Verteilung der Elektroleitungen.
Die sichtbare Stahlbetondecke über dem Erdgeschoss (Eingangsebene Luftgeschoss) erhält aus energetischen Gründen eine Mineralfaserdämmung in den Kassettenflächen, die eigentlichen Rippen können in Sichtbeton erhalten bleiben.

Innenraum:

Die Regelgeschosse erhalten fassadenorientierte Räume nach Arbeitsstät- tenrichtlinien. Im Innenbereich werden Mittelzonen mit funktional ausge- richteten Räumen (z.B. Treppen, Küchen etc.) und teilweise temporären Arbeitsplätzen angeordnet. Alle Bereiche werden mechanisch be- und entlüftet.

Das IG1 wurde z.T. schadstoffsaniert und steht während der Baumaßnahme leer.

Im Osten des IG1 befindet sich der Treppenturm Nordhalle Süd, der in zwei Ebenen den Zugang zu den Nordhallen ermöglicht. Der Treppenturm Süd wurde massiv gebaut. Er wird bis auf das Fundament abgebrochen und als leichte Stahlkonstruktion erneuert und um ein Geschoss aufgestockt.

TP02

Die Fluchttreppentürme der Nordhalle (Mitte, Nord) sind im Bestand als massive Stahlbetonkonstruktion vorhanden. Die nicht sanierungsfähigen Treppentürme werden bis auf die Fundamente abgebrochen und als Stahlkonstruktion erneuert. Während der Bauphase werden als Ersatz für den Fluchtweg aus der Nordhalle provisorische Interims-Treppentürme (Gerüstfluchttreppen) aufgebaut.

TP03

Das neu zu errichtende Infrastrukturgebäude Nordhalle beinhaltet neben der Technikzentrale (1. + 2.UG) für die Nordhallen auch den Umkleide- und Duschbereich (EG). Im 1. Obergeschoss befindet sich zukünftig die Not- stromersatzanlage, welche das Infrastrukturgebäude, die Nordhallen,
as IG1 und die Bibliothek versorgt.

Zukünftig erfolgt über das Infrastrukturgebäude die Haupterschließung der Nordhallen. Über das Foyer und einen Verbindungsgang können sowohl die Sporthallen im EG als auch der Tribünenbereich im 1.OG erreicht werden.

Der neue Haupteingang zum Infrastrukturgebäude erfolgt auf der süd- westlichen Seite vom Olympiaweg aus. Von der Ebene des Parkdecks -1 unter der NH ist ebenfalls ein barrierefreier Zugang zum Gebäude möglich.

Das Infrastrukturgebäude NH wird an den bestehenden Mediengang unter der Nordhalle angebunden. Das Lüftungskanalnetz des bestehenden Mediengangs unter der Nordhalle wird größtenteils erhalten bleiben.
Hierfür ist es erforderlich, die Abluftgeräte von den Zuluftgeräten so zu trennen, sodass im voll belegten Mediengang keine zusätzlichen Lüftungskanäle erforderlich werden.

Die neuen Zuluftgeräte werden im Infrastrukturgebäude untergebracht. Die insgesamt 4 Abluftzentralen werden in der Grünspange zwischen dem IG1 und Zentralbibliothek auf der einen und der Nordhalle auf der anderen Seite aufgestellt. Die Zu- und Abluftanlage für das Duschgeschoss ist in der Technikzentrale 2.UG verortet.

Der sichtbare Fassadenbereich erhält eine hinterlüftete Klinkerfassade. Für die transparenten Bereiche werden Pfosten-Riegel Fassaden vorgesehen.

Die Abluftzentralen in der Spange zwischen den Nordhallen und dem IG1 bzw. der Zentralbibliothek werden auf Streifenfundamenten aufgestellt und mit einer Stahlkonstruktion inkl. Sandwichpaneelen revisionierbar einge- haust. Alle Abluftzentralen erhalten ein extensives Gründach.

Der Mediengang unter der Nordhalle wird erweitert und erhält am nördlichen Ende einen neuen Notausstieg.

In der Böschung südlich des IG1 im 2.UG wird neue Reservefläche für zusätzliche Anlagetechnik der NH mit der unterirdischen Anbindung an Infrastrukturgebäude und IG1 vorgesehen. Das Dach der Reservefläche dient nach Fertigstellung zur Aufstellung des Drehturmkrans für die Fassa- denmontage IG1. Nach dem Rückbau des Krans werden auf dem Dach der Reservefläche Fahrradstellplätze geschaffen.

Im Rahmen der Schadstoffsanierung werden die asbesthaltige Brandschutz- klappen in der NH und im Mediengang unter der NH ausgebaut und erneuert. Ebenso sind vor Erstellung der Anbindung der Verbindungsbrücke Schadstoffhaltige Fassadenplatten an der Südseite der nordhallen rückzubauen.

TP04

Im TP04 sind Interim-Maßnahmen vorgesehen, die dazu erforderlich sind, den Funktionserhalt von anderen Gebäuden während Sanierung IG1 zu erhalten.

Barrierefreie Rampe im Außenbereich:

Für die barrierefreie Erschließung des Parkdecks (1.UG) unter dem IG1 und unter der Nordhalle wird süd-östlich der Nordhalle eine dauerhafte barriere- freie Rampe aus erstellt. Die Rampe hat eine geschwungene Form und erhält eine OS10 Beschichtung. Die Fundamentierung erfolgt über Stahlbe- tonstützen und Brunnengründungen. Die Beleuchtung wird im Geländer integriert. Die bestehende Betontreppe im Außenbereich wird zurückgebaut.

Provisorische Steg Nordhalle (Fußweg) während der Bauphase:

Um eine barrierefreie Anbindung an die Nordhalle und die Bibliothek während der Bauphase für die Studierenden der DSHS zu ermöglichen,
wird südlich der Nordhalle ein Gerüststeg errichtet, der den Fußweg am Olympiaweg mit der Nordhalle in der Ebene EG verbindet. Bei den Interims- stegen werden Kindersicherungsgeländer, Sichtschutz zur Baustelle und Schutzdach gem. SiGeKo Plan vorgesehen. Teile der Fassade der Nordhalle werden vorher schadstofftechnisch ertüchtigt.

Treppenplattformlift:

Zur barrierefreien Erreichbarkeit der Tribüne in den Nordhallen wird im Bereich einer Treppenanlage ein Treppenplattformlift errichtet.

Nutzerwege:

Für die Dauer der Bautätigkeit werden die Nutzerwege (z.B. am Olympiaweg) umverlegt. In den Bauphasenplänen wird die jeweilige Führung Fußweg zur Bibliothek und Nordhalle und Zugang Parkdeck festgehalten. Die Wege werden entsprechend ausgeschildert und beleuchtet.

Außenbeleuchtung:

Die Unterverteilung von Teilen der Außenbeleuchtung auf dem Campus erfolgt derzeit im IG1 (EG). Nach der Erstellung des Infrastrukturgebäudes wird der UV-Außenbeleuchtung IG1 ins 2.UG verlegt, inkl. einer neuen Zentralbatterie- anlage. Die Außenbeleuchtung Nordhalle erhält eine neue UV im Infrastruktur- gebäude NH. Im Bereich der barrierefreien Rampe ist eine neue Außenbeleu- chtung vorgesehen, mit Anschluss an Infrastrukturgebäude NH.

Erneuerung Trafos LAZ inkl. Verlegung MSP:

Im Leichtathletikzentrum (LAZ) werden neue Trafos für LAZ, Bibliothek, Nordhallen + InfraNH aufgebaut. Redundant dazu wird der abgängige Trafo des LAZ rückgebaut und ein 2. neuer Trafo aufgebaut. Das 1. Ringkabel wurde im 2023 bis zum LAZ von der Fa. Balter inkl. vier Leerrohre fürs IG1 mitverlegt. Das 2. Ringkabel wird bis zum IG1 im Weg LAZ verlegt.
Die Verlegung des 3. Ringkabels erfolgt durch den BLB in einem separaten Projekt. Im Teilprojekt 04 erfolgt nur die redundante Leitungsverlegung als Ring im Weg LAZ und unterhalb der Bibliothek jeweils bis zum IG1.

Stromversorgung Bibliothek:

Die Stromversorgung der Bibliothek wird dauerhaft sichergestellt durch a) einen Bautrafo oder b) durch den Trafo des LAZ (je nach Bauphase)

Stromversorgung Nordhalle:

Die Stromversorgung der Nordhalle wird dauerhaft sichergestellt durch
a) einen Bautrafo oder b) durch den Trafo des LAZ (je nach Bauphase).
Die Sicherheitsstromversorgung wird bis zum Umschluss über NEA im IG1 sichergestellt, nach der Erstellung des Infrastrukturgebäudes erfolgt die Versorgung über das NEA im InfraNH.

TP05

Die Baumaßnahmen Nordhalle umfassen die brandschutztechnische Dachsanierung der Nordhalle inkl. der Erstellung einer neuen Absturz- sicherung. Darüber hinaus wird die RWA-Anlage angepasst.
Eine Teilbelegung der Dachfläche mit PV-Anlage ist im Rahmen der Projekte TP01 und TP03 erforderlich.

Weiterhin erfolgen Arbeiten im Übergangsbereich zu den Treppentürmen und zum neuen Verbindungsgang InfraNH. Hierbei sind auch Arbeiten im Flur- und Tribünenbereich im EG /1.OG an Halle 21 beinhaltet.

TP06

Der neue Mediengang Kesselhaus dient als unterirdische begehbare Verbindung zwischen Kesselhaus im Hörsaalgebäude und Infrastruktur- gebäude Nordhallen. Vor der Erstellung des Mediengangs müssen die Gas- und Nahwärmeleitungen im Bereich Olympiaweg umverlegt werden.
Der bestehende Haubenkanal mit Nahwärmeleitung wird z.T. abgebrochen und tiefer verlegt. Darüber hinaus werden Trinkwasserleitungen verlegt.

TP08

Die Baustromversorgung auf dem Campus Nord erfolgt zentral über die neuen Bautrafos. Sie werden westlich des IG1 auf einer neu zu errichtenden Stahlplattform aufgestellt. Die Versorgung der Nordhallen und der Bibliothek wird ebenfalls redundant über die neue Bautrafos erfolgen. Die einzelnen Bauphasen sind in der Liste "Baustromabnehmer Campus Nord" zusammengefasst.

1.5. Inbetriebnahme Management im Projekt

Im Projekt wird ein lnbetriebnahmemanagement eingesetzt, um sicher- zustellen, dass die technischen Anlagen zu Betriebsbeginn in Funktion und Effizienz den Planungsvorgaben entsprechen und gewerkeübergreifend als Gesamtsystem funktionieren.

Das lnbetriebnahmemanagement erfolgt in Anlehnung an die VDI 6039 "lnbetriebnahmemanagement für Gebäude, Methoden und Vorgehensweisen für gebäudetechnische Anlagen".

Sämtliche technischen Anlagen und Anlagenteile, die sich im Leistungs- umfang des Auftragnehmers befinden, sind von fachkundigem Personal des Auftragnehmers bzw. durch die Werkskundendienste seiner Lieferanten in Betrieb zu nehmen, einzuregulieren, ggf. zu prüfen, einem Funktionstest zu unterziehen und zu dokumentieren.

1.6. Baulogistik / Baustelleinrichtung

Die Baustelle wird von einem übergeordneten Baulogistik-Planer betreut.
Das Baulogistikhandbuch und die Baulogistikphasenpläne des Baulogistik- planers sind zu beachten. Die Pläne geben Auskunft über die vorhandenen Baustelleneinrichtung-Komponenten, Logistikwege, Anlieferzonen und Entsorgungssysteme in der jeweiligen Bauphase.

Baustellencontainer Sanitär, Objektüberwachung, Lager und Aufenthalt können kostenpflichtig über die Baulogistikfirma gemietet werden: Mietkosten s. Baulogistikhandbuch. Aufgrund der beengten Platzverhältnisse ist der Einsatz von eigenen Containern ausgeschlossen.

1.7 Baustrom / Baustellenbeleuchtung / Bauwasser

Auf der Baustelle werden zur allgemeinen Verfügung Entnahmestellen für Baustrom und Bauwasser im Außenbereich und auf den Etagen kosten- neutral vom AG bereitgestellt. Die Entnahmestellen können dem jeweiligen Logistikplan entnommen werden.

Die Baustellenbeleuchtung für Flucht- und Verkehrswege wird über den AG sichergestellt. Für die ausreichende Arbeitsplatzbeleuchtung hat jeder AN selbst zu sorgen.

Im Rahmen der Baustelleneinrichtung werden als vorbereitende Maßnahme vor Beginn der Rückbauarbeiten etagenweise Übergabestellen für Baustrom und Bauwasser hergestellt. Von dort aus hat die eigene BE- Ausstattung und Ausrichtung der Gewerke zu erfolgen. Die Entnahmemengen sind entsprechend nachzuhalten.

1.8 Entsorgungskonzept

Der Logistikdienstleiter organisiert die gesamte Entsorgungslogistik während der Rohbau- und Ausbauphase. Dazu gehören:

- Einrichten und Betreiben eines zentralen Wertstoffhofes zur sortenreinen
Andienung der Abfälle durch die Unternehmen

- Entsorgung aller regulär anfallenden Bauabfälle sowie Ausbau
(ausgenommen sind die Gewerke Rohbau, Abbruch, Schadstoffsanierung
und Außenanlagen)

- "Regelmäßige" Grobreinigung der Zugänge und Treppenhäuser (Arbeits-
und Lagerflächen sind durch den jeweiligen AN sauber und besenrein zu
halten)

Folgende Haupt-Abfallarten werden aus heutiger Sicht über die Bauzeit getrennt erfasst und entsorgt:

Bauschutt / Bau- und Verpackungshölzer / Gemischte Metalle / Pappe und Karton / Mischfolie / Gipsabfälle / Mineralwolle, EPS, XPS nicht kontaminiert / Restabfälle (nicht sortierfähig) / weitere z.B. Bitumen.

Folgende Gewerke sind vom Entsorgungshof ausgenommen, die Entsorgung erfolgt durch die Gewerke selbst: Abfälle für die Gewerke Abbruch, Schadstoffsanierung und Außenanlagen.

Lagerflächen für drei Gewerke in Absprache mit Baulogistiker: Spezialtiefbau, Abbrucharbeiten, Außenanlagen.

1.9 Transportlogistik

Anlieferungen sind ausschließlich über ein durch den AN Baulogistik zu lieferndes Online - Avisierungssystem anzumelden. Kontrolliert wird die Zufahrt durch das zuständige Baulogistikpersonal.

Bau - und Lieferfahrzeuge dürfen nicht außerhalb der gekennzeichneten Flächen im öffentlichen Straßenbereich geparkt werden. Private PKW der Baustellenmitarbeiter dürfen nicht in den Bereich des Baufeldes einfahren. Parkplätze für PKW stehen nicht zur Verfügung. Das Baufeld darf nur über den gekennzeichneten Zugang betreten und verlassen werden.

Pufferzone Peter-Günter-Weg:

Nach der EM 2024 (Juni - Juli 2024) wird die Zufahrtsregelung am Peter-Günther-Weg aufgebaut. Der gesamte Weg soll als Anfahrtsroute / Wartebereich dauerhaft eingerichtet werden. Nutzung nur zu Anliefer- zwecken für die Projekte der DSHS gem. vorheriger Anmeldung.
Bei Veranstaltungen des 1.FC Köln, KSS oder sonstigen öffentlichen Aktivitäten in unmittelbarer Umgebung finden keine Anlieferungen statt.

Auf dem Baufeld besteht kein Raum für große Rangier- und Wendemanöver. Eine Anfahrt mit Sattelschleppern ist daher nicht möglich. Alle Anlieferungen haben ausdrücklich nur mit max. 3-Achsern zu erfolgen. Sonderanlieferun- gen mit größeren und sperrigen Fahrzeugen sind mit dem LOG frühzeitig abzustimmen.

1.10 Angaben zum Personenverkehr

Das Baufeld darf nur von Personen betreten werden, die einen gültigen Baustellenausweis mit sich führen. Dieser Ausweis wird durch den AN Baulogistik nach Vorlage definierter Unterlagen zeitlich befristet ausgestellt.

1.11 Koordination der An- und Ablieferungen

Jeder AN muss sich in ein OAS (onlinebasierte Transportanmeldung - Onlineavisierungssystem) einloggen, um Ladezeiten, Kran, Bauaufzug, Lagerflachen, etc. buchen zu können. Dadurch soll die Beeinträchtigung des an der Baustelle grenzenden öffentlichen Straßenverkehrsnetzes minimiert werden.

Just-In-Time Versorgung: erforderliche größere Anliefermengen sind in Abhängigkeit der Lagermöglichkeiten gesondert zu planen und mit dem LOG und der Bauleitung des AG frühzeitig abzustimmen.

1.12 Flächenmanagement

Lagerflächen in- und außerhalb des Gebäudes können nur in begrenztem Umfang und ausschließlich mit Genehmigung durch die Bauleitung bzw. LOG bereitgestellt werden. Flächen für die Vormontage stehen ohne Abstimmung mit der Bauleitung bzw. LOG auf der Baustelle nicht zur Verfügung.

Lagerräume im Gebäude stehen nicht zur Verfügung. Die Nutzung der temporären Lagerflächen wird von der der Bauleitung bzw. LOG koordiniert.

Die Bereiche um die Bauaufzüge, Fluchtwege und ausgewiesene Transportwege sind durch die Unternehmer zwingend freizuhalten.

1.13 Verkehrswege und Zufahrtsmöglichkeiten / Aufenthaltsmöglichkeiten

Die Zuwegungen an den Ausführungsorten richten sich nach den örtlichen Straßenverhältnissen. Zu beachten sind die begrenzten Parkflächen und Zufahrtsmöglichkeiten sowie Einschränkungen gemäß Baulogistikhandbuch.

Die Baustellenandienung erfolgt schwerpunktmäßig über die öffentliche Straße "Am Sportpark Müngersdorf".

Die bestehende Feuerwehrzufahrt auf dem Olympiaweg ist jederzeit frei und nutzbar zu halten.

1.14 Verkehrsbeschränkungen, freizuhaltende Flächen

Sämtliche Maßnahmen zur Sicherung des öffentlichen Verkehrs und des Verkehrs auf der Baustelle, soweit sie die Arbeiten des Auftragnehmers betreffen, sind auftragnehmerseitig zu veranlassen. Erforderliche Genehmi- gungen sind vom AN zu beantragen. Die Kosten hierfür sowie anfallende Gebühren sind in die Einheitspreise einzukalkulieren. Die Angaben zu Anfahrtswegen sind unverbindlich. Auf dem Baugelände müssen alle Verkehrswege abgesperrt werden. Die Baustelleneinrichtung ist gegenüber der öffentlichen Verkehrsfläche abgetrennt und als solche gekennzeichnet.

Baufahrzeuge dürfen während der Ladezeiten nicht mit unnötig laufenden Motoren betrieben werden, da die Dichte der umliegenden Bebauung dies verbietet. Standzeiten der Lieferfahrzeuge (nur Liefern, Laden) sind auf ein Minimum zu begrenzen.

Bei der Durchführung der Bauarbeiten ist streng darauf zu achten, dass die Zuwegung und die Zufahrten zu allen Gebäuden von Materialien und Baustelleneinrichtung freizuhalten sind. Ebenso sind die Zuwegungen des Hochschulbetriebes zu den jeweils in Betrieb befindlichen Gebäuden freizuhalten und von Baustellenbetrieb auszunehmen.

Aufgrund der schwierigen Zugänglichkeit liegt ein Baustelleneinrichtungs- konzept mit Zugänglichkeiten der umgebenden Gebäude unter Berück- sichtigung des Baumbestandes vor.

1.15 Schutz von Verkehrsflächen, Bäumen, Bauwerken

Der Auftragnehmer garantiert den Schutz von Verkehrsflächen, Bäumen und Bauwerken. Der AN hat ferner bei sämtlichen Tätigkeiten darauf zu achten, dass der schützenswerte Baumbestand nicht beeinträchtigt wird.

Beschädigte Verkehrsflächen und Freiflächen, die keiner späteren Überar- beitung unterliegen, sind nach dem Abschluss der Leistung durch den Verursacher zu dessen Lasten wieder herzurichten und in den ursprüng- lichen Zustand zurückzuversetzen. Eine Beweissicherung ist vor Beginn der jeweiligen Baumaßnahmen als Zustandsfeststellung durchzuführen und der Objektüberwachung zu übergeben.

1.16 Baustellensauberkeit

Transportverschmutzungen der Verkehrswege sind unmittelbar nach erfolgtem Transport durch den Verursacher zu beseitigen. Verschmutzungen innerhalb des Gebäudes oder in Zugangsbereichen, insbesondere in den Technikbereichen, die noch für den Interimsbetrieb benötigt werden, sind arbeitstäglich zu beseitigen.

1.17 Geräte / Großgeräte / Baukran / Bagger / Bauaufzug

Für die Baumaßnahme und wird ein Bauaufzug (Plattform ca. 1,7 x 3,0 m) für max. 1 Tonne zur Verfügung gestellt. Ein zusätzlicher Bauaufzug verbindet die Ebenen 2.UG, 1.UG und EG und wird zum Abtransport der Materialien während der Schadstoffsanierung in den Untergeschossen zur Verfügung gestellt.

Zur Montage der Elementfassade IG1 wird im Bereich der Böschung südlich IG1 ein Drehturmkran vorgesehen. Hebezeuge sind durch den AN vorzu- sehen und sind mit dem Angebot preislich abgegolten. Der stationäre Kran kann bei Bedarf in direkter Abstimmung zwischen AN und Bauüberwachung genutzt werden.

Die 2 Aufzüge des Hochhauses können bis zur Demontage der Aufzüge zum Personentransport genutzt werden.

Weitere Geräte, soweit erforderlich, sind in die eigenen BE-Kosten einzukal- kulieren, wenn nicht anders beschrieben.

1.18 Abbruch

Das Gebäude IG 1 wird von den Geschossen 1. OG bis 12. OG bis auf den Rohbau zurückgebaut, inklusive der nicht mehr benötigten und abgängigen Anlagen der TGA.

Maßnahmen wie Belüftung der Nordhallen, elektrische Versorgung der Nordhalle und Zentralbibliothek und auch Teile der Sicherheitsbeleuchtung und Notstrom sind bis zur Erstellung des Infrastrukturgebäudes Nordhalle und Umschluss Technik in Funktion zu halten.

1.19 Schadstoffsanierung

Zu sanieren sind die kompletten Technikräume der 6. Etage, 11. Etage und 12. Etage, sowie des 2. UG, sowie sämtliche Luft- und Installationsschächte und die Außenfassade IG1. Zudem sind die unterirdische Mediengänge zu den Nordhallen und die Brandschutzklappen in den Nordhallen inbegriffen.

Sanierung nach dem Umschluss Technik Infrastrukturgebäude NH

Für die Sanierung der Fassade IG1, eingehauste Übergang am Treppenturm Süd und Teilbereiche Fassade Nordhalle ist das Konzept zur Sanierung zu beachten. Gerüst wird bauseits gestellt.

In den Techniketagen IG1 befinden sich eine PAK-haltige Abdichtungsbahn unterhalb des Estrichs (in der 12. Etage zusätzlich mit Asbest belastet), alte Lüftungs- und Schalttechniken, Lüftungs- und Rohrleitungen mit einer Ummantelung aus alter KMF und asbesthaltigen Flanschdichtungen sowie Kanälen aus Asbestzement.

Im Außenbereich der 6. Etage sind Asbestzementplatten in der Außenfas- sade verbaut und auf den Abhangdecken befindet sich eine Auflage aus alter KMF. Neben den Techniketagen sind ebenfalls die in dem 1.Obergeschoss und 11.Obergeschoss noch verbliebenen Lüftungs- und Rohrleitungen mitsamt der Ummantelung aus alter KMF zu demontieren und zu entsorgen.

Nach dem Rückbau der Technikräume der 6. Etage, 11. Etage und 12. Etage und der noch verbliebenen Lüftungs- und Rohrleitungen in den Etagen 1. und 11. werden die Luft- und Installationsschächte (Mittelschächte) ab dem 1. Obergeschoss bis in das 12. Obergeschoss saniert. Leitungen, die in dem Schacht verbleiben müssen, werden vor dem Ausbau entsprechend gekennzeichnet.

Für den Rückbau der Schächte wird in jeder Etage vor dem zu sanierendem Schacht ein eigener Schwarzbereich errichtet. Es wird von oben nach unten saniert und zu Beginn die Schachtwand mitsamt der noch vorhandenen Brandschutzklappen ausgebaut. Durch den Ausbau der Schachtwand wird der Schacht zugänglich und es kann mit den eigentlichen Sanierungsar- beiten begonnen werden.

Sanierung nach dem Umschluss Technik Infrastrukturgebäude NH:

Nach dem Umschluss der Technik Infrastrukturgebäude Nordhalle werden Hauptschächte, Technikräume im EG, Notstromdiesel im 1.UG und die Technikzentrale im 2.UG saniert. Vor der Sanierung wird die UV-Außenbe- leuchtung (Raum BMZ im EG) redundant im 2.UG aufgebaut. Der Netzvertei- lerraum im 2.UG wird in Funktion erhalten.

Für die Sanierung des Mediengangs zu den Nordhalle ist es erforderlich, da im Schwarzbereich nur eingeschränkt Platz zur Verfügung steht, eine Leitung nach der anderen zu entfernen, um den Platz zu schaffen. Die asbesthaltige Brandschutzklappen in der Nordhalle werden ausgebaut.

1.20 Baustellenbesprechungen

Der Auftragnehmer hat zu den Planungs- und Baustellenbesprechungen, die der Auftraggeber regelmäßig durchführt, einen deutsch sprechenden, bevoll- mächtigten und weisungsberechtigten Vertreter zu entsenden, welcher bei Auftragserteilung benannt werden muss. Über die Notwendigkeit der Teil- nahme entscheidet die Bauleitung.

Die Besprechungen finden jeweils wöchentlich statt. Das Ergebnis wird in Protokollen festgehalten. Einsprüche gegen das Protokoll sind spätestens in der nächstfolgenden Sitzung gelten zu machen.

1.21 Angaben zu den generellen Arbeitszeiten und Baustellenöffnungszeiten

Siehe Logistikhandbuch.

An Samstagen, Sonntagen und Feiertagen ist die Baustelle in der Regel geschlossen. Eine Verlängerung der Öffnungszeiten muss beim AG bzw. beim AN Baulogistik beantragt werden.

Alle erforderlichen Leistungen bzw. Vorleistungen sind so zu disponieren, dass die vorgenannten Termine eingehalten werden, einschließlich erforderlicher rechtzeitiger Abrufe von Fremdleistungen, eigener Vorlei- stungen sowie erforderlicher Informationen und Fremdplanleistungen.

Der AN hat das Zwei-Schicht-Konzept und potenzielle Samstagsarbeit für eine ggf. erforderliche Kompensation von Verzug bei der Kalkulation seiner Leistungen zu berücksichtigen, falls dies zur Einhaltung der Termine notwen- dig ist. Eine gesonderte Vergütung erfolgt nicht. Der Auftragnehmer hat durch einen entsprechenden Personaleinsatz an qualifizierten Fachkräften zu gewährleisten, dass alle erforderlichen Arbeiten innerhalb der vorgese- henen Ausführungszeiten durchgeführt werden können.

Abweichungen sind rechtzeitig zwischen allen Beteiligten abzustimmen. Die Abfolge der Arbeiten ist in Abstimmung mit der Bauleitung des AG bzw. beim AN Baulogistik vor Arbeitsbeginn festzulegen. Zwischentermine, insbesondere die für den Einsatz von Nachunternehmen anderer Gewerke relevanten, werden nach dieser gemeinsamen Festlegung verbindlich für den Auftragnehmer.

Baustelleneinrichtung:

Bauseitige Baustelleneinrichtung siehe Allgemeine Baubeschreibung,
1.6. Baulogistik / Baustelleneinrichtung.

Das Einrichten, Unterhalten und Räumen der darüber hinaus für die Ausführung der eigenen Arbeiten erforderlichen Baustelleneinrichtung gemäß Nebenleistungen der VOB ist in die Einheitspreise einzu- kalkulieren (sofern nicht in gesonderten Positionen erfasst)

wie z.B.:

Bauarbeiten, allgemein:

Schutz- und Sicherheitsmaßnahmen nach den staatlichen und berufsgenossenschaftlichen Regelwerken zum Arbeitsschutz.

Sichern der Arbeiten gegen Niederschlagswasser, mit dem normalerweise gerechnet werden muss, und seine etwa erforderliche Beseitigung.

Entsorgen von Abfall aus dem Bereich des Auftragnehmers sowie
Beseitigen der Verunreinigungen, die von den Arbeiten des Auftragnehmers herrühren.

Entsorgen von Abfall aus dem Bereich des Auftraggebers bis zu einer Menge von 1 m3, soweit der Abfall nicht schadstoffbelastet ist.

Erdarbeiten / Entwässerungskanalarbeiten:

Feststellen des Zustands der Straßen- und Geländeoberflächen, der
Vorfluter und dergleichen nach § 3 Abs. 4 VOB/B.

Herstellen von behelfsmäßigen Zugängen, Zufahrten und dergleichen,
ausgenommen Leistungen nach Abschnitt 4.2.16.

Prüfungen einschließlich Probenahmen für die vereinbarten Eignungsund Gütenachweise einschließlich Nachweis umweltrelevanter Anforderungen
bei vom Auftragnehmer zu liefernden Stoffen, Stoffgemischen sowie Boden und Fels.

Fördern von Boden und Fels = 50 m.

Herstellen von geneigten Aushubebenen zum schadlosen Ableiten von
Niederschlagswasser bei Boden und Fels, der seine Eigenschaften bei Wasserzutritt ungünstig verändern kann.

Reinigen von Stoffen und Bauteilen vor dem Einbau, soweit sie vom
Auftragnehmer geliefert werden.

Herstellen von Muffenlöchern für nicht geschweißte Rohrverbindungen.

Herstellen von Rohrverbindungen, ausgenommen Schweißverbindungen.

HINWEIS:

Bauseits ausgeschrieben sind:

Eine mobile Rampe im Bereich der nördlichen Baustelleneinrichtung

Die Errichtung einer Baustraße zwischen dem nördlichen Parkplatz bis zum Treppenturm Süd.

Der Abbruch von Stahlbetontreppentürmen.

Die Errichtung von Treppentürmen.

## 002 Erdbauarbeiten

### Titel 01 TP 02 Treppentürme Mitte + Nord Nordhalle

#### Untertitel 01.01 BAN 080 + 100 Treppentürme Mitte + Nord (TP 02)

**01.01.0010 Bodenaushub Fundamente Treppenturm Mitte und Nord**
Bodenaushub Fundamente Treppenturm Mitte und Nord
Bestandsfundamente in einer Tiefe bis ca. 2,50 m mit geeignetem Gerät freilegen für Anschluss der Stahlstützen der neuen Treppentürme. Anfallendes Bodenmaterial abtransportieren und der Entsorgung zuführen. Leistung einschl. Herstellung von Böschungen gem. Planung / Erfordernis.
Bodenarten/Homogenbereiche wie im Baugrundgutachten beschrieben.

Abrechnung erfolgt nach auszuhebendem, verdichtetem Volumen bzw. erstelltem Baugrubenvolumen.
Menge: 150,000 m3
Kostengruppe DIN 276 2018-12: 310000000

**01.01.0020 Verfüllen der Fundamentgruben**
Verfüllen der Fundamentgruben
Anlieferung und Einbau von verdichtungsfähigem Erdmaterial und lagenweise Verdichtung in Dicken von ca. 30-40 cm. Verdichtungsgrad mind. DPR=98% der einfachen Proctordichte. Die fachgerechte Verdichtung ist durch Lastplattendruckversuche zu bestätigen. Dabei sind Verformungswerte von Ev2 ≥ 80 MN/m² und Verhältniswerte Ev2/Ev1 ≥ 2,5 oder alternativ Ev1 ≥ 0,6 x Ev2 zu erzielen. Verfüllung bis ca. 40 cm unter OKFF.
Leistung einschl. Transport von Lager- zur Einbaustelle.
Erschwernisse aufgrund der eingebauten Stahlstützen sind einzukalkulieren. Die Stützen sind vor Beschädigungen zu schützen.

Die Abrechnung erfolgt nach der aufzufüllenden Kubatur
Menge: 150,000 m3
Kostengruppe DIN 276 2018-12: 310000000

**01.01.0030 Temporäre Absperrung**
Temporäre Absperrung
Aushubbereiche mittels Schrankenzaunelementen, Einzelelemente ca. 1,00 x 2,00 m, aus Kunststoff oder Metall/Draht, mit Markierung in rot-weiß, ausgestattet mit Vorrichtungen zur Befestigung der Elemente untereinander, einschl. der erforderlichen Fußplatten zur Aufstellung, nach Erfordernis liefern, aufbauen und nach Anweisung der Objektüberwachung demontieren und abfahren.
Vorhaltezeit: 8 Wochen
Menge: 40,000 m
Kostengruppe DIN 276 2018-12: 310000000

### Titel 02 TP 03 Infrastrukturgebäude Nordhalle

*Hinweis: Hinweistext*
Die nachstehend beschriebenen Leistungen sind zwischen Nordhalle und IG 1 und im Bereich von IG 1 im Untergeschoss zu erbringen. Die Komplexität der Aufgabe erfordert eine Ausführung in drei Phasen. 2 - 4 (Phase 0 + 1 bauseits). Dies bedingt mehrmalige Einsätze bei unterschiedlichen Gegebenheiten.
Die Phasen 2 + 3 (Grundleitungen und Lüftungsrohre) sind im Titel 2.01 ALZ 1 - 4) beschrieben. Die Leistungen der Phase 4 sind in Titel 3.02 enthalten.

#### Untertitel 02.01 BAN 090 + 110 Abluftzentralen 1-4 (TP03)

**02.01.0010 Schutz der Hallenstützen**
Schutz der Hallenstützen
Rundstützen der Sporthalle mit luftgepolsterter Folie bis in 2,00 m Höhe umwickeln und lagesicher befestigen.
Des Weiteren Bretter in gleicher Höhe um die Stützen stellen und mittels Spanndraht befestigen.
Durchmesser: ca. 60 cm
Menge: 8,000 St
Kostengruppe DIN 276 2018-12: 310000000

**02.01.0020 Stützen im Parkdeckbereich**
*** wie Position 02.01.0010
Stützen im Parkdeckbereich
Abmessung bis 0,50 x 0,50 m, Höhe bis 2,50 m
Menge: 10,000 St
Kostengruppe DIN 276 2018-12: 310000000

**02.01.0030 Sträucher und Bodendecker entfernen**
Sträucher und Bodendecker entfernen
innerhalb des Baugeländes, einschließlich Wurzelwerk, ausbauen, zerkleinern, abfahren und entsorgen.
Menge: 150,000 m2
Kostengruppe DIN 276 2018-12: 310000000

**02.01.0040 Baumwurzeln ausgraben**
Baumwurzeln ausgraben
Freilegen, Schneiden und Ausgraben von Baumwurzeln und Entsorgung.,
Durchmesser ca. 3,00 m
Menge: 6,000 St
Kostengruppe DIN 276 2018-12: 310000000

**02.01.0050 Aufnehmen von Pflasterbelägen**
Aufnehmen von Pflasterbelägen
Befestigte Hof- und Wegeflächen aus Betonsteinpflaster (Dicke 60-80 mm) im Bereich der neuen Abluftzentralen lösen und entsorgen.
Erschwernisse aufgrund der beengten Verhältnisse zwischen Parkdeck in IG 1 sind einzukalkulieren.
Menge: 700,000 m2
Kostengruppe DIN 276 2018-12: 310000000

**02.01.0060 Aufnehmen von Kantensteinen**
Aufnehmen von Kantensteinen
Kantensteine im Bereich der zu lösenden Pflasterflächen einschließlich Betonbett lösen und der Entsorgung zuführen.
Einzelabmessung ca.100 x 25 x 6 cm
Menge: 30,000 m
Kostengruppe DIN 276 2018-12: 310000000

**02.01.0070 Abtrag Unterbau/Pflasterbett**
Abtrag Unterbau/Pflasterbett
Unterbau der vor beschriebenen Pflasterbeläge lösen und sortenrein der Entsorgung zuführen.
Dicke: i.Mittel 25 cm.
Erschwernisse aufgrund der vorhandenen lichten Höhe von 2,00 m im Arbeitsbereich/Parkdecke sind einzukalkulieren.
Menge: 270,000 m3
Kostengruppe DIN 276 2018-12: 310000000

**02.01.0080 Aufnehmen von Betonbauteilen**
Aufnehmen von Betonbauteilen
Betonbauteile in unterschiedlichen Einzelgrößen
bis 0,5 m3 Stemmen, lösen und der Verwertung zuführen.
Menge: 5,000 m3
Kostengruppe DIN 276 2018-12: 310000000

**02.01.0090 Vorlaufende Suchschachtungen**
Vorlaufende Suchschachtung
Hand- und Kleinbaggerschachtungen als Suchschachtung zur Feststellung und Freilegung der Grundleitungen im Bereich der neuen Abluftzentralen/Baugruben.
Das Aushubmaterial wird Eigentum des AN und ist gem. der Verwertung zuzuführen.

Bodenarten / Homogenbereiche gem. Baugrundgutachten.
Abrechnung erfolgt nach auszuhebendem, verdichtetem Volumen
Menge: 250,000 m3
Kostengruppe DIN 276 2018-12: 310000000

**02.01.0100 Rückbau Grundleitung DN 100-200 - Regenwasser**
Rückbau Grundleitung DN 100-200
Freilegen und Rückbau der Bestandsgrundleitung für Regen- und Mischwasser im Bereich der Baugrube bzw. nach Planung. Das ausgebaute Material wird Eigentum des AN und ist der Entsorgung zuzuführen.
Menge: 125,000 m
Kostengruppe DIN 276 2018-12: 310000000

**02.01.0110 Rückbau Schächte**
Rückbau Schächte
Rückbau von Schachtbauwerken.
Durchmesser ca. 1500 mm,
Höhe ca. 2000 mm,
im Verlauf der vor beschriebenen Grundleitung.
Menge: 4,000 St
Kostengruppe DIN 276 2018-12: 310000000

**02.01.0120 Rückbau Bodeneinläufe/Gullys**
Rückbau Bodeneinläufe/Gullys
aus Gusseisen, ca. 50 x 50 cm, einschl. Einbaukörper sowie Schlammfang etc, ausbauen und entsorgen.
Menge: 8,000 St
Kostengruppe DIN 276 2018-12: 310000000

**02.01.0130 Grabenverbau**
Grabenverbau
Lieferung und Einbau eines mobilen Grabenverbausystems
zur Sicherung der Baugräben mit einer maximalen Tiefe von 2,80 m. Das System muss den Anforderungen der DIN EN 13331 entsprechen. Technische Anforderungen:

Verbauart: Mobil einsetzbares Verbausystem als Leichtverbau.

Maximale Grabentiefe: 2,80 m

Verbaubreite: Variabel einstellbar, mindestens 0,60 m bis maximal 2,40 m

Elementlängen: Zwischen 2,00 m und 4,00 m

Material: Hochfester Stahl oder Aluminium, korrosionsgeschützt

Spreizen: Verstellbar, geeignet zur Anpassung an unterschiedliche Grabenbreiten

Einbau und Ausbau mit Minibagger oder per Hand (wg. Kopfhöhe)

Zulassung: Nachweis der Übereinstimmung mit DIN EN 13331 erforderlich
Besondere Anforderungen:

Wiederverwendbarkeit der Verbauelemente
Transportfreundliche Konstruktion

Dokumentation zur Einbauanleitung und sicherheitstechnischen Bewertung
Lieferumfang:

Verbauelemente gemäß den oben genannten Spezifikationen

Spreizen und Verbindungselemente

Technische Dokumentation (Montageanleitung, Prüfprotokolle, CE-Kennzeichnung)
Menge: 40,000 m2
Kostengruppe DIN 276 2018-12: 310000000

**02.01.0140 Bodenaushub Fundamente ALZ 1 bis 4**
Bodenaushub Fundamente ALZ 1 bis 4
Fundamentaushub in einer Tiefe bis ca. 2,20 m, mit Böschungen gem. Planung, mit dem auf die Gegebenheiten angepasstem Gerät, nach erfolgten Suchschachtungen, herstellen und anfallendes Bodenmaterial abtransportieren und der Entsorgung zuführen. Leistung einschl. Herstellung von Böschungen gem. Planung / Erfordernis.
Bodenarten/Homogenbereiche wie im Baugrundgutachten beschrieben.

Abrechnung erfolgt nach auszuhebendem, verdichtetem Volumen
Menge: 100,000 m3
Kostengruppe DIN 276 2018-12: 310000000

**02.01.0150 Bodenaushub Grundleitungen**
Aushub Grundleitungsgräben
Leitungsgräben in einer Tiefe bis ca. 2,20 m, mit Böschungen gem. Planung, mit dem auf die Gegebenheiten angepasstem Gerät, nach erfolgten Suchschachtungen, herstellen und anfallendes Bodenmaterial abtransportieren und der Entsorgung zuführen.
Bodenarten/Homogenbereiche wie im Baugrundgutachten beschrieben.
Leistung einschl. Herstellung der notwendigen / geplanten Böschungen
Abrechnung erfolgt nach auszuhebendem, verdichtetem Volumen bzw. erstelltem Baugrubenvolumen.
Menge: 870,000 m3
Kostengruppe DIN 276 2018-12: 310000000

**02.01.0160 Bodenaushub Lüftungsrohre**
*** wie Position 02.01.0150
Menge: 380,000 m3
Kostengruppe DIN 276 2018-12: 310000000

**02.01.0170 Ausführung Aushub im Pilgerschrittverfahren**
Ausführung Aushub im Pilgerschrittverfahren

Bodenaushub in Aushubabschnitten versetzt und überlappend herstellen im Bereich von Fundamenten und aufgehenden Bauteilen. Die Maße und Reihenfolge der Abschnitte sind gemäß den statischen Erfordernissen und den örtlichen Gegebenheiten festzulegen. Die Sicherung der Baugrube erfolgt durch temporäre Verbau-Elemente.
Aushubhöhen bis 3,00 m
Leistung einschl. der geplanten / notwendigen Böschungen.
Abrechnung erfolgt nach auszuhebendem, verdichtetem Volumen
Menge: 320,000 m3
Kostengruppe DIN 276 2018-12: 310000000

**02.01.0180 Temporäre Absperrung**
Temporäre Absperrung
Aushubbereiche mittels Schrankenzaunelementen, Einzelelemente ca. 1,00 x 2,00 m, aus Kunststoff oder Metall/Draht, mit Markierung in rot-weiß, ausgestattet mit Vorrichtungen zur Befestigung der Elemente untereinander, einschl. der erforderlichen Fußplatten zur Aufstellung, nach Erfordernis liefern, aufbauen und nach Anweisung der Objektüberwachung demontieren und abfahren.
Vorhaltezeit: 8 Wochen
Menge: 250,000 m
Kostengruppe DIN 276 2018-12: 310000000

**02.01.0190 Verfüllen der Leitungsgräben und Gruben - Erdmaterial**
Verfüllen der Leitungsgräben und Gruben - Erdmaterial
Anlieferung und Einbau von verdichtungsfähigem Erdmaterial und lagenweise Verdichtung in Dicken von ca. 30-40 cm. Verdichtungsgrad mind. DPR=98% der einfachen Proctordichte. Die fachgerechte Verdichtung ist durch Lastplattendruckversuche zu bestätigen. Dabei sind Verformungswerte von Ev2 ≥ 80 MN/m² und Verhältniswerte Ev2/Ev1 ≥ 2,5 oder alternativ Ev1 ≥ 0,6 x Ev2 zu erzielen. Verfüllung bis ca. 40 cm unter OKFF.
Leistung einschl. Transport von Lager- zur Einbaustelle.
Erschwernisse aufgrund der vorhandenen lichten Höhe von 2,00 m im Arbeitsbereich/Parkdecke sind einzukalkulieren.

Die Abrechnung erfolgt nach der aufzufüllenden Kubatur
Menge: 100,000 m3
Kostengruppe DIN 276 2018-12: 310000000

**02.01.0200 Verfüllen Leitungsgräben und Gruben mit Magerbeton**
Verfüllen der Leitungsgräben und Gruben mit Magerbeton
Ausführung in mehreren Lagen und Arbeitsschritten inklusive Verdichtung
Die Abrechnung erfolgt nach der aufzufüllenden Kubatur
Menge: 1140,000 m3
Kostengruppe DIN 276 2018-12: 310000000

**02.01.0210 Schottertragschicht einbauen und verdichten**
Schottertragschicht einbauen und verdichten
Schottertragschicht KFT profilgemäß einbauen und verdichten gem.ZTV-Wegebau, Belastungsklasse 3.2
Dpr = 98%, Ev2 = 100 MN/qm.
Schichtstärke ca. bis 30 cm.
Material: Schotter 2/45 mit Schlämmkornanteil unter 5%. Längs- u. Querprofile sind mit einer Genauigkeit von
+/- 2 cm der Sollhöhe zu erstellen. 1 cbm = 2,15 to.
Erschwernisse aufgrund der vorhandenen lichten Höhe von 2,00 m im Arbeitsbereich/Parkdeck sind einzukalkulieren.

Nachweis: Aufmaß und Lieferschein
Menge: 40,000 m3
Kostengruppe DIN 276 2018-12: 310000000

**02.01.0220 Bestandspflaster einbauen**
Bestandspflaster einbauen
Die auf dem Baugelände gelagerte Betonpflastersteine mit zu liefernder, ungebundener Tragschicht verlegen. Die Lieferung und Einbau des Pflasterbetts gehört zum Leistungsumfang dieser Position.
Die Pflasterfläche ist für PKW-Verkehr der Belastungsklasse Bk 3,2 gemäß RStO 12 auszuführen.
Bettung: Lieferkörnung 2/5 mm,
Bettungsdicke: 3 cm (im verdichteten Zustand)
Fugenbreite: gem. Bestandspflaster,
Nutzungskategorie: N2,
Verlegeart: wie Bestand.
Erschwernisse aufgrund der vorhandenen lichten Höhe von 2,00 m im Arbeitsbereich/Parkdecke sind einzukalkulieren.
Menge: 100,000 m2
Kostengruppe DIN 276 2018-12: 310000000

**02.01.0230 Pflastersteine liefern**
Pflastersteine liefern
Neue Pflastersteine als Ersatz für beschädigte Steine liefern, Art und Ausführung gem. dem Bestandspflaster.
Menge: 20,000 m2
Kostengruppe DIN 276 2018-12: 310000000

**02.01.0240 Kantensteine 100 x 25 x 6 cm**
Kantensteine 100 x 25 x 6 cm
Liefern und Einbauen von Kantensteinen an Pflasterbegrenzungen, einschließlich Anpassarbeiten / Schnitte mit Nassschneidegerät.
Einzelabmessung: 100 x 25 x 6 cm.
Menge: 20,000 m
Kostengruppe DIN 276 2018-12: 310000000

**02.01.0250 Bordsteine liefern und in Betonbett einbauen**
Bordsteine liefern und in Betonbett einbauen
Einzelabmessung ca.100 x 25 x 15 cm unter Berücksichtigung der vorgegebenen Höhen und Fluchten im Bestand, einschließlich Anpassarbeiten / Schnitte mit Nassschneidegerät.
Menge: 20,000 m
Kostengruppe DIN 276 2018-12: 310000000

**02.01.0260 Pflaster einsanden**
Pflaster einsanden
Verfüllen der Fugen mit Splitt
Material: Gemische aus gebrochenen Gesteinskörnungen 1/3 mm.
Die Fugenverfüllung und Abrütteln muss entsprechend der
ZTV Wegebau und ZTV Pflaster- StB erfolgen.
Erschwernisse aufgrund der vorhandenen lichten Höhe von 2,00 m im Arbeitsbereich/Parkdecke sind einzukalkulieren.
Menge: 700,000 m2
Kostengruppe DIN 276 2018-12: 310000000

**02.01.0270 Schneiden von Betonpflaster**
Schneiden von Betonpflaster
geradlinig, Dicke 6- 8cm.
Erschwernisse aufgrund der vorhandenen lichten Höhe von 2,00 m im Arbeitsbereich/Parkdecke sind einzukalkulieren.
Menge: 50,000 m
Kostengruppe DIN 276 2018-12: 310000000

**02.01.0280 Mauerscheiben, L-Form, H 45 cm**
Mauerscheiben, L-Form, H 45 cm
liefern und nach Herstellerangaben für Lastfall 1
versetzen.
Höhe 45 cm,
Breite 49/99 cm.
Oberfläche sichtbeton grau.
Abdichtung der Stöße zwischen den Scheiben mit einem
Fugenband inkl. Herstellung der erforderlichen Fundamente und Andeckung des Erdmaterials an der Aussenseite.
Menge: 60,000 m
Kostengruppe DIN 276 2018-12: 310000000

**02.01.0290 Kies - Traufstreifen**
Kies - Traufstreifen
Bereich zwischen L- Steinen und Gründung ALZ, Rückseite und Seiten, mit zu lieferndem Kies aus gewaschenem Rundkies 16/22 mm bis 16/32 gem. Planung auffüllen.
Menge: 12,000 m3
Kostengruppe DIN 276 2018-12: 310000000

*Hinweis: Abwassertechnik*

**02.01.0300 Kanalgrundleitung DN 100**
Vollwandabwasserrohre aus Polypropylen
mit mineralischen Additiven (PP-MD) nach DIN EN 14758-1 mit werkseitig eingelegtem Dreifach-Dichtsystem aus SBR/EPDM nach DIN EN 681-1.
Kanalrohrsystem mit hoher Ringsteifigkeit gemäß DIN EN
ISO 9969 von > 10kN/m2. Geeignet für die Verlegung in
Trinkwasserschutzzone II und III gemäß ATV DVWK-A 142,
geprüfte Dichtheit gemäß DIN EN ISO 13259 von bis zu
7,0 bar. Erhöhte Widerstandfähigkeit gegen
Schlagbeanspruchung bei -10 Grad.
Die Produktion der Rohre und Formteile
hat mit einem Anteil an erneuerbaren Energien
von größer 75% zu erfolgen. Nachweis ist zu erbringen. Enthält keine vom Bundesumweltamt ausgegebenen bedenklichen Stoffe und erfüllt die REACH Anforderungen der EG Verordnung. Im Schwerlastbereich (SLW 60)
einsetzbar. Die Rohrleitungen sind unter Beachtung
der DIN EN 1610 und der Herstellerverlegeanleitung zu
verlegen.

Nennweite DN 100

Verlegetiefe ca. 260 cm
Menge: 8,000 m
Kostengruppe DIN 276 2018-12: 310000000

**02.01.0310 Kanalgrundleitung DN 160**
*** wie Position 02.01.0300
Nennweite DN 160

Einbau in 260 cm tiefe
Menge: 49,000 m
Kostengruppe DIN 276 2018-12: 310000000

**02.01.0320 Kanalgrundleitung DN 200**
*** wie Position 02.01.0300
Nennweite DN 200
Menge: 16,000 m
Kostengruppe DIN 276 2018-12: 310000000

**02.01.0330 Kanalgrundleitung DN 250**
*** wie Position 02.01.0300
Nennweite DN 250

Verlegetiefe ca. 200 cm
Menge: 2,000 m
Kostengruppe DIN 276 2018-12: 310000000

**02.01.0340 Kanalgrundleitung DN 300**
*** wie Position 02.01.0300
Nennweite DN 300

Verlegetiefe ca. 260 cm
Menge: 68,000 m
Kostengruppe DIN 276 2018-12: 310000000

**02.01.0350 Bogen DN 100**
Bogen für zuvor beschriebenes Kanelrohr, gefertigt nach DIN EN 14758 (in Anlehnung an DIN EN 1852-1),
Ringsteifigkeit (SN 10), mit Steckmuffe
und SBR-Lippendichtring gem. DIN EN 681.

Nennweite: DN 100

Neigung: 30°, 45°, 87°
Menge: 6,000 St
Kostengruppe DIN 276 2018-12: 310000000

**02.01.0360 Bogen DN 160**
*** wie Position 02.01.0350
Nennweite DN 160
Menge: 11,000 St
Kostengruppe DIN 276 2018-12: 310000000

**02.01.0370 Abzweiger 160/160/160**
Abzweiger für zuvor beschriebenes Kanelrohr, gefertigt nach DIN EN 14758 (in Anlehnung an DIN EN 1852-1),
Ringsteifigkeit (SN 10), mit Steckmuffe
und SBR-Lippendichtring gem. DIN EN 681.

Nennweite: 160/160/160

Neigung: 30°, 45°, 87°
Menge: 3,000 St
Kostengruppe DIN 276 2018-12: 310000000

**02.01.0380 Abzweiger 160/160/100**
*** wie Position 02.01.0370
Nennweite 160/160/125
Menge: 2,000 St
Kostengruppe DIN 276 2018-12: 310000000

**02.01.0390 Abzweiger 200/200/160**
Nennweite 200/200/165
Menge: 2,000 St
Kostengruppe DIN 276 2018-12: 310000000

**02.01.0400 Abzweiger 300/300/160**
*** wie Position 02.01.0370
Nennweite 300/300/125
Menge: 6,000 St
Kostengruppe DIN 276 2018-12: 310000000

**02.01.0410 Reduzierstück 160/110**
Reduzierstück für zuvor beschriebenes Kanelrohr, gefertigt nach DIN EN 14758 (in Anlehnung an DIN EN 1852-1),
Ringsteifigkeit (SN 10), mit Steckmuffe
und SBR-Lippendichtring gem. DIN EN 681.

Nennweite: 150/100
Menge: 3,000 St
Kostengruppe DIN 276 2018-12: 310000000

**02.01.0420 Betonschacht 1000 mm // 200/160**
Lieferung und Einbau und eines Betonschachts mit einem Durchmesser von 1000 mm. Der Schacht umfasst einen Einlauf in DN 200 und einen Auslauf in DN 160 mit 45° geneigtem Durchgang. Der Schacht wird mit einem stabilen, passgenauen Deckel versehen.

Maße:
Durchmesser: 1000 mm
Einlauf DN 200
Auslauf DN 160
Deckel: Überfahrbar mit LKW
Material: Betonschacht aus hochfestem, frostsicherem Beton, geeignet für den Einsatz im Außenbereich

Leistungsumfang:
Lieferung des Betonschachts einschließlich Einlauf und Auslauf, sowie der Montage des Schachts im vorgesehenen Erdreich.
Einbau des Deckels auf den Schacht mit Prüfung auf Dichtheit und Funktionsfähigkeit.

Anforderungen: Der Schacht ist gemäß den einschlägigen Normen zu erstellen.
Menge: 1,000 St
Kostengruppe DIN 276 2018-12: 310000000

**02.01.0430 Betonschacht 1000 mm // 300/300**
Lieferung und Einbau und eines Betonschachts mit einem Durchmesser von 1000 mm. Der Schacht umfasst einen Einlauf in DN 300 und einen Auslauf in DN 300 mit 45° geradem Durchgang. Der Schacht wird mit einem stabilen, passgenauen Deckel versehen.

Maße:
Durchmesser: 1000 mm
Einlauf DN 300
Auslauf DN 300
Deckel: Überfahrbar mit LKW
Material: Betonschacht aus hochfestem, frostsicherem Beton, geeignet für den Einsatz im Außenbereich

Leistungsumfang:
Lieferung des Betonschachts einschließlich Einlauf und Auslauf, sowie der Montage des Schachts im vorgesehenen Erdreich.
Einbau des Deckels auf den Schacht mit Prüfung auf Dichtheit und Funktionsfähigkeit.

Anforderungen: Der Schacht ist gemäß den einschlägigen Normen zu erstellen.
Menge: 1,000 St
Kostengruppe DIN 276 2018-12: 310000000

*Hinweis: Sonderkonstruktionen*

**02.01.0440 Sonderkonstruktionen aus verz. Winkelstahl 20- 60mm**
Bestehend aus Profilschienen, Traversen, Rohrhalterung, Gleitschienen, Festpunkte, Hängebefestigungen für Sonderkonstruktionen für Rohr- und Kabeltrassen oder Lüftungskanäle, Bigfootsystem für Dachmontage etc.

Einschließlich aller Verbindungs- und Befestigungsmaterialien. Wenn benötigt, sind auch statische Nachweise vom Auftragnehmer zu erstellen.
Menge: 250,000 kg
Kostengruppe DIN 276 2018-12: 310000000

*Hinweis: Inbetriebnahmemanagement Vorbemerkungen*
2. Vorbemerkungen Inbetriebnahmemanagement
Alle nachfolgend aufgeführten Regelungen und Vorgaben zum
Inbetriebnahmemanagement sind durch den AN zu
berücksichtigen, umzusetzen und bei der Kalkulation der
Positionen des Titels "Inbetriebnahmemanagement" in die Einheitspreise einzukalkulieren.

2.1. Inbetriebnahmemanagement im Projekt
Im Projekt wird ein Inbetriebnahmemanagement eingesetzt,
um sicherzustellen, dass die Technischen Anlagen zu
Betriebsbeginn in Funktion und Effizienz den
Planungsvorgaben entsprechen und gewerkeübergreifend als
Gesamtsystem funktionieren.
Das Inbetriebnahmemanagement erfolgt in Anlehnung an die
VDI 6039 "Inbetriebnahmemanagement für Gebäude,
Methoden und Vorgehensweisen für gebäudetechnische
Anlagen".
Durch eine strukturierte Verfolgung des
Inbetriebnahmeprozesses werden der fachliche Ablauf und die
gewerkeübergreifende Funktionalität der technischen Anlagen
sichergestellt. Die dafür notwendigen Schritte, wie
Fertigstellung der Anlagen, gewerkeübergreifende
Inbetriebnahme, Funktionsprüfungen, Probebetrieb und
Einweisungen werden mit geeigneten Tools auf Abarbeitung
verfolgt.
Oberste Prämisse ist hierbei die korrekte und planungsgemäße
Funktion der Anlagen unter Einhaltung der vorgegebenen
Kenn- und Effizienzwerte.
Sämtliche technischen Anlagen und Anlagenteile, die sich im
Leistungsumfang des Auftragnehmers befinden, sind von
fachkundigem Personal des Auftragnehmers bzw. durch die
Werkskundendienste seiner Lieferanten in Betrieb zu nehmen,
einzuregulieren, ggf. zu prüfen, einem Funktionstest zu
unterziehen und zu dokumentieren.

2.2. Gewerkeübergreifende Inbetriebnahme
Nach der Inbetriebnahme der Einzelgewerke wird eine
gewerkeübergreifende Inbetriebnahme der verbrauchs- und
sicherheitsrelevanten Gewerke durchgeführt.
Das Schlüsselgewerk für die Verknüpfung der Einzelgewerke
und damit auch zur Durchführung der gewerkeübergreifenden
Inbetriebnahme ist die Gebäudeautomation.

2.2.1. Teilnahme an der gewerkeübergreifenden
Inbetriebnahme
Bei der gewerkeübergreifenden Inbetriebnahme werden die
Technischen Anlagen in einer festgelegten Reihenfolge auf den
Informationsschwerpunkt (ISP) aufgeschaltet.
Voraussetzung für die Zuschaltung der Anlagen auf den ISP ist
die mechanische und elektrische Fertigstellung der Anlage sowie die Durchführung der Einzelinbetriebnahme. Nach
Aufschaltung der Technischen Anlagen auf den ISP werden die
Anlagen in den Verbundbetrieb überführt.
Nach Durchführung der ISP-Inbetriebnahme besteht erst die
Bereitschaft die Gebäudefunktionsprüfungen und den
Probebetrieb durchzuführen. Zudem erfolgt die Abnahme nach
VOB erst nach der Durchführung der gewerkeübergreifenden
Inbetriebnahme.
Der AN hat insbesondere folgende Leistungen im Rahmen der
gewerkeübergreifenden Inbetriebnahme durchzuführen und
mit einzukalkulieren:
- Mitwirken innerhalb des Inbetriebnahmeteams bei der
Entwicklung und Abstimmung der Abläufe bei der
gewerkeübergreifenden Inbetriebnahme - die Abstimmung
erfolgt im Rahmen der Baubesprechungen
- Durchführung von sowie Funktionskontrollen durch den AN
- Durchführung und Begleitung der gewerkeübergreifenden
Inbetriebnahme im Rahmen des Inbetriebnahmemanagements
- Gemeinsame Fehlersuche und -behebung im Rahmen der
gewerkeübergreifenden Inbetriebnahme
- Protokollierung und Dokumentation der einzelnen Schritte
für die das Gewerk des AN betreffenden Anlagen
Die erstellten Protokolle und Nachweise sind dem Bauherrn
und dem Inbetriebnahmemanagement zwecks Freigabe
vorzulegen.
Die gewerkeübergreifende Inbetriebnahme ist vorgesehen für
Werktage in der Zeit von 08:00 bis 16:30 Uhr.

2.3. Gewerkeübergreifende Funktionsprüfungen
Zusätzlich zu den Leistungen zur Inbetriebnahme gemäß VOB,
mit denen Funktions- und Leistungsfähigkeit jeder Anlage
sicherzustellen und nachzuweisen sind, sind übergeordnete
Funktions- und Leistungstests für die verbrauchs- und
sicherheitsrelevanten Anlagen vorgesehen.
Die übergeordneten Funktionsprüfungen werden durchgeführt,
um die Gesamtfunktion und Gesamteffizienz der Anlagen
sicherzustellen und nachzuweisen.

2.3.1. Mitwirken und Teilnahme an übergeordneten
Funktions- und Leistungstests
Nach erfolgreicher Durchführung der gewerkeübergreifenden
Inbetriebnahme wird das Verhalten der technischen Anlagen
des Gebäudes bei unterschiedlichen Störungsszenarien und
Betriebszuständen (z. B. Spannungsausfall, Brandereignis etc.)
hinsichtlich des zu erwartenden Anlagen- und Betriebsverhalten getestet.
Die Testszenarien werden im Vorfeld zwischen dem
Auftraggeber und dem AN im Rahmen der Baubesprechungen
abgestimmt.
Die Betriebsparameter der Gebäudefunktionstests werden
anhand von Checklisten vor, während und nach dem Test
dokumentiert.
Die Ergebnisse der Tests werden zur vollumfänglichen
Darstellung des Anlagenverhaltens um die Informationen aus
der Gebäudeautomation und dem Gefahrenmeldesystem
ergänzt. Abweichungen der Betriebszustände vom geforderten
Soll-Zustand sind von der Errichterfirma zu begründen.
Der Auftragnehmer stellt für den Zeitraum des
Gebäudefunktionstests ausreichendes und mit der Anlage
vertrautes Fachpersonal zur Verfügung und wird nach
vorgegebenen Checklisten Betriebsparameter im Rahmen von
Begehungen vor, während und nach dem Test erfassen und
dokumentieren.
Nach Auswertung der Prüfergebnisse durch den Auftraggeber
oder dessen Beauftragten sind etwaige Abweichungen der
Betriebszustände vom geforderten Sollzustand vom
Auftragnehmer schriftlich zu begründen.
Die Protokolle nebst Anlagen werden Bestandteil der
Dokumentationsunterlagen.
Der Test ist vorgesehen für Werktage in der Zeit von 08:00 bis
16:30 Uhr.

Im Rahmen der übergeordneten Funktionsprüfungen sind die
einzelnen Anlagen vorab im Verbundbetrieb zu testen und
dem Auftraggeber vorzustellen. Diese Vorgehensweise setzt
eine eigenständige Prüfung durch den Anlagenerrichter, eine
Kontrolle durch das Inbetriebnahmemanagement und eine
Überprüfung durch den Betreiber voraus.
Für den kompletten Funktions- und Effizienznachweis sind,
soweit nicht schon in den übrigen Inbetriebnahmeleistungen
enthalten, folgende Leistungen notwendig:
- Mitwirken innerhalb des Inbetriebnahmeteams bei der
Entwicklung und Abstimmung der Abläufe der
Funktionsprüfungen im Rahmen der Baubesprechungen
- Durchführen von eigenständigen Einzelfunktionstests durch
den AN
- Durchführung von Leistungs- und Funktionsmessungen
sowie Funktionskontrollen durch den AN
- Begleiten und Unterstützen stichprobenartiger
Einzelfunktionskontrollen des Inbetriebnahmemanagements
- Durchführung und Begleitung gewerkeübergreifender
Funktionsprüfungen im Rahmen des
Inbetriebnahmemanagements
- Gemeinsame Fehlersuche und -behebung im Rahmen der
übergreifenden Funktionsprüfungen
- Protokollierung und Dokumentation der einzelnen Schritte
für die das Gewerk des AN betreffenden Anlagen
Die erstellten Protokolle und Nachweise sind dem Bauherrn
und dem Inbetriebnahmemanagement zwecks Freigabe
vorzulegen. Bei einem, durch den AN verursachten, Scheitern
der Funktionsprüfungen sind die Leistungen hierfür
kostenneutral zu wiederholen.

2.3.2. Mitwirken und Teilnahme an weiteren Funktions- und
Leistungstests
Bei einem nicht durch den AN verursachten Scheitern der
gemeinsamen Funktions- und Leistungstests ist eine
Wiederholung zu erbringen. Die Leistungen des Pkt. 5.3.1 (bzw.
der Position "Gewerkeübergreifende Funktionsprüfung") sind
erneut zu erbringen.

2.4. Dokumentation
Die nachfolgend beschriebenen Leistungen der Dokumentation
sind in die Einheitspreise des IBM mit einzukalkulieren.

2.4.1. Vorab-Bereitstellen Checklisten für Montage- und
Leistungsüberprüfung
Um einen reibungslosen Inbetriebnahme- und Abnahme-
Prozess zu gewährleisten, müssen vom AN Muster, der von ihm
verwendeten Check- und Prüflisten, für die Leistungs- und
Funktionsnachweise im Zuge der Inbetriebnahmen und
Abnahme von Anlagen 3 Monate vor Beginn der
Inbetriebnahme bereit gestellt und mit der
Objektüberwachung und dem Inbetriebnahmemanagement
bereits in der Bauphase abgestimmt werden.
Die Checklisten bilden die Basis für die Sichtprüfung und
Funktionskontrolle der Anlagen sowie für die Kontrolle von
Leistungsdaten und Voreinstellungen. In den Checklisten
können auch einfache Funktionsmessungen mit aufgenommen
werden. Das Inbetriebnahmemanagement prüft die Checklisten
auf Umfang und Plausibilität. Im Falle von Widersprüchen gibt
das Inbetriebnahmemanagement Hinweise bzgl.
Lösungsvorschlägen und Vorgehensweisen, die ggf. vom AN in
die Checklisten einzuarbeiten sind.

2.4.2. Schnittstellenkatalog und Gewerkebeziehungsmatrix
Der Schnittstellenkatalog und die Gewerkebeziehungsmatrix
sind vom AN stets zu berücksichtigen. Die Schnittstellen
müssen vom AN mit den jeweils tangierenden Gewerken
koordiniert werden. In Abstimmung mit der Bauleitung hat der
AN die Aufgabe, im Falle von Änderungen und Anpassungen,
die Schnittstellen für sein Gewerk bzgl. der ihn tangierenden
Gewerke während der Bauphase und der Inbetriebnahme zu
pflegen, so dass immer eine eindeutige Zuordnung der
Aufgaben besteht.
Die Gewerkebeziehungsmatrix und der Schnittstellenkatalog
werden nach Auftragserteilung an den AN versendet.

2.5. Probebetrieb
Vor der rechtsgeschäftlichen Abnahme wird ein systematischer
Probebetrieb der Anlagentechnik sämtlicher Anlagen
durchgeführt.
Die Automationsebene muss vor Beginn des Probebetriebes
vollständig und fehlerfrei auf die vorhandene
Gebäudeleittechnik aufgeschaltet sein. Die Anlagen sind über
einen unterbrechungsfreien Zeitraum einschließlich
Wochenenden und Feiertage unter Aufsicht des Auftraggebers
täglich 24 Stunden zu betreiben.
Im Rahmen des Probebetriebes ist die ordnungsgemäße
Funktion sämtlicher Bauteile und Regelkreise einschließlich
Temperaturen, Stellsignale der Regelventile,
Einschwingverhalten usw. nachzuweisen und mittels Trendplots
zu dokumentieren.
Im Rahmen des Probebetriebes festgestellte Störungen und
Mängel sind gemäß der unten benannten Reaktionszeiten zu
beheben. Nach Beendigung des Probebetriebes ist dem
Bauherrn eine störung- und mangelfreie Anlage zu
übergeben.
Der Probebetrieb hat in Abstimmung mit dem AG zu erfolgen.
Voraussetzung für den Beginn des Probebetriebes ist die
ordnungsgemäß abgeschlossene Einregulierung der Anlagen
sowie die Freigabe der Fachbauleitung.
Dauer des Probebetriebes: 14 Tage.
Sämtliche betriebstechnischen Anlagen und Anlagenteile,
nachfolgend zusammengefasst als Anlagen bezeichnet, die sich
im Leistungsumfang des Auftragnehmers befinden, sind zur
Probe für einen Zeitraum von zwei aufeinander folgenden
Kalenderwochen zu betreiben.
Dieser ist in einem zeitlichen Zusammenhang mit allen am
Projekt beteiligten Gewerken durchzuführen, wobei die
Anlagen der Gebäudeautomation und Gefahrenmeldeanlagen
als übergeordnete Systeme eine führende und besondere
Position einnehmen.
Vor Beginn des Probebetriebes ist vom Auftragnehmer ein
Betreiberszenario mit der zuständigen Objektüberwachung
abzustimmen und dem Auftraggeber frühzeitig vorzulegen, das
mindestens folgende Punkte beinhaltet:
- Benennung verantwortlicher Mitarbeiter des Auftragnehmers
für den Probebetrieb
- Qualifikation der vom Auftragnehmer eingeplanten
Mitarbeiter (die Mitarbeiter müssen Fachkenntnisse haben und
mit der Gesamtanlage vollumfänglich vertraut sein)
- Planung und Organisation notwendiger Betriebsrundgänge
und Inspektionen
- Aufstellung betriebskritischer und betriebsunkritischer
Anlagen gemeinsam mit AG
- Checklisten zur Prüfung und Dokumentation aller Betriebs-,
Mess-, Störungs- und Alarmszenarien, der Betriebszeiten,
Betriebsstunden und den Verbrauchsstoffen der Anlagen durch
den AN zu liefern
Der Auftraggeber behält sich vor, sämtliche Anlagen während
des Probebetriebes zu prüfen.
Aufzeichnungen und Dokumentationen sind auf Verlangen des
Auftraggebers bzw. der Objektüberwachung jederzeit zur
Einsicht bereitzustellen.
Aufzeichnungen, Dokumentationen und Auswertungen der
Prüfungen und des Probebetriebes werden Bestandteil der an
den Auftraggeber zu übergebenden Bestandsdokumentation.
Der möglichst störungsfreie Betrieb betriebskritischer Anlagen
über einen Zeitraum von 14 zusammenhängenden Tagen über
jeweils 24h im Regelbetrieb innerhalb des Zeitraums des
Probebetriebs ist Voraussetzung für den Abschluss einer
erfolgreichen Probebetriebsphase.
Die Kosten des Energieverbrauches (Strom, Wasser, Gas, Pellets) des Probebetriebes trägt der Auftraggeber, die Kosten für Verbrauchsstoffee, wie Salze oder Chemikalien für
Wasseraufbereitungsanlagen, Schmierstoffe und Filter sind vom Auftragnehmer zu tragen.

2.5.1. Anwesenheit während des Probebetriebes
Während des Probebetriebes hat ein Mitarbeiter des
Auftragnehmers für den Probebetrieb vor Ort anwesend zu
sein. Der durch den AN zu kalkulierende Zeitansatz wird in der
Position "Probebetrieb" benannt und ist dort zu bepreisen. Die
Anwesenheit erfolgt innerhalb der normalen Regelarbeitszeit
von 08:00 Uhr bis 16:30 Uhr.

Während seiner Anwesenheit hat der Mitarbeiter
Betriebsrundgänge, Inspektionen und Prüfungen nach den
erstellten Checklisten durchzuführen und entsprechend zu
dokumentieren.
Bei Störungen an den Anlagen, die sich im Leistungsumfang
des Auftragnehmers befinden, sind folgende Reaktionszeiten
zur Störungsbeseitigung durch den Auftragnehmer
einzuhalten:

a) Werktäglich, Montag bis Freitag, von 8:00 Uhr bis 16:30 Uhr:
- Reaktionszeit zur Fehleranalyse vor Ort max. 4 Stunden
- Zulässige Ausfallzeit betriebskritischer, probebetriebener
Anlagen maximal 4 Stunden während der werktäglichen
Regelarbeitszeit
- Zulässige Ausfallzeit betriebsunkritischer, probebetriebener
Anlagen max. 24 Stunden inkl. Reaktionszeit

b) Samstags-, Sonn- u. Feiertage ganztägig sowie werktäglich
von 16:30 Uhr bis 8:00 Uhr bei betriebskritischen Anlagen:
- Reaktionszeit zur Fehleranalyse vor Ort max. 4 Stunden ab
Beginn des nächsten Werktages
- Zulässige Ausfallzeit betriebskritischer, probebetriebener
Anlagen max. 24 Stunden ab Beginn des nächsten Werktages
inkl. Reaktionszeit.

Störungen werden über grundsätzlich telefonisch oder
schriftlich per E-Mail oder Telefax an den AN bzw. dessen
Störmeldestelle gemeldet. Die Dokumentation des
Meldeeingangs und Einleitung von erforderlichen Maßnahmen
erfolgt über den AN bzw. dessen Störmeldestelle.
Nach Beendigung des Probebetriebes sind nachfolgende
Punkte nachzuweisen, auszuwerten und zu dokumentieren:
- Betriebsrundgänge und Inspektionen
- Zusammenfassung und statistische Auswertung der
Ausfallzeiten der Anlagen und Anlagenteile
- Erstellung von Stör- und Betriebsstatistiken sowie
Verbrauchsstoffen auf Grundlage der erstellten Checklisten
- Korrekturen von Einstellwerten bei Nachregulierungen

**02.01.0450 Gewerkeübergreifende Inbetriebnahme (Allgemeine Besprechungen)**
Teilnahme und Mitwirkung bei der gewerkeübergreifenden
Inbetriebnahme gem. Vorbemerkungen
Inbetriebnahmemanagement, inkl. An- und Abfahrten je
Einsatztag. Der AN hat für die in seinem Leistungsumfang
enthaltenen technischen Anlagen und Anlagenteile
ausreichendes, mit der Anlage vertrautes, befugtes und den
erforderlichen Arbeitsmitteln ausgestattetes Fachpersonal für
den benannten Zeitraum vor Ort zur Verfügung zu stellen. Die
Wahl bzw. Festlegung des Personals / der Personalanzahl
obliegt dem AN.

Kalkulationsansatz: 1 Stunde(n)
Menge: 130,000 h
Kostengruppe DIN 276 2018-12: 310000000

**02.01.0460 Gewerkeübergreifende Funktionsprüfung (Intensive Besprechungen)**
Teilnahme und Mitwirkung bei der gewerkeübergreifenden
Funktionsprüfung gem. Vorbemerkungen
Inbetrieonahmemanagement, inkl. An- und Abfahrten je
Einsatztag. Der AN hat für die in seinem Leistungsumfang
enthaltenen technischen Anlagen und Anlagenteile
ausreichendes, mit der Anlage vertrautes, befugtes und den
erforderlichen Arbeitsmitteln ausgestattetes Fachpersonal für
den benannten Zeitraum vor Ort zur Verfügung zu stellen. Die
Wahl bzw. Festlegung des Personals / der Personalanzahl
obliegt dem AN.

Kalkulationsansatz: 1 Stunde(n)
Menge: 112,000 h
Kostengruppe DIN 276 2018-12: 310000000

**02.01.0470 Probebetrieb**
Teilnahme und Mitwirkung bei dem Probebetrieb gem.
Vorbemerkungen Inbetriebnahmemanagement, inkl. An- und
Abfahrten je Einsatztag. Der AN hat für die in seinem
Leistungsumfang enthaltenen technischen Anlagen und
Anlagenteile ausreichendes, mit der Anlage vertrautes,
befugtes und den erforderlichen Arbeitsmitteln ausgestattetes
Fachpersonal für den benannten Zeitraum vor Ort zur
Verfügung zu stellen. Die Wahl bzw. Festlegung des Personals /
der Personalanzahl obliegt dem AN.

Kalkulationsansatz: während des 2-wöchigen Probebetriebs,
jeweils 10 Stunden je Tag.
Arbeitszeit : 8:00 Uhr - 16:30 Uhr

Kalkulationsansatz: 1 Stunde(n)
Menge: 80,000 h
Kostengruppe DIN 276 2018-12: 310000000

#### Untertitel 02.02 BAN 181 Rampe, Podeste Infrastrukturgebäude (TP 03)

**02.02.0010 Aufnehmen von Pflasterbelägen**
Aufnehmen von Pflasterbelägen

Befestigte Hof- und Wegeflächen aus Betonsteinpflaster (Dicke 60-80 mm) lösen und entsorgen.
Erschwernisse aufgrund der beengten Verhältnisse unterhalb der barrierefreien Rampe sind einzukalkulieren.
Menge: 400,000 m2
Kostengruppe DIN 276 2018-12: 310000000

**02.02.0020 Aufnehmen von Kantensteinen**
Aufnehmen von Kantensteinen
Kantensteine im Bereich der zu lösenden Pflasterflächen einschließlich Betonbett lösen und der Entsorgung zuführen.
Einzelabmessung ca.100 x 25 x 6 cm
Menge: 20,000 m
Kostengruppe DIN 276 2018-12: 310000000

**02.02.0030 Abtrag Unterbau/Pflasterbett**
Abtrag Unterbau/Pflasterbett
Unterbau der vor beschriebenen Pflasterbeläge lösen und sortenrein der Entsorgung zuführen.
Dicke: i.Mittel 25 cm.
Erschwernisse aufgrund der vorhandenen lichten Höhe von 2,00 m im Arbeitsbereich/Parkdecke sind einzukalkulieren.
Menge: 100,000 m3
Kostengruppe DIN 276 2018-12: 310000000

**02.02.0040 Schottertragschicht einbauen und verdichten**
Schottertragschicht einbauen und verdichten
Schottertragschicht KFT profilgemäß einbauen und verdichten gem.ZTV-Wegebau, Belastungsklasse 3.2
Dpr = 98%, Ev2 = 100 MN/qm.
Schichtstärke ca. bis 30 cm.
Material: Schotter 2/45 mit Schlämmkornanteil unter 5%. Längs- u. Querprofile sind mit einer Genauigkeit von
+/- 2 cm der Sollhöhe zu erstellen. 1 cbm = 2,15 to.
Erschwernisse aufgrund der vorhandenen lichten Höhe von 2,00 m im Arbeitsbereich/Parkdeck sind einzukalkulieren.

Nachweis: Aufmaß und Lieferschein
Menge: 150,000 m3
Kostengruppe DIN 276 2018-12: 310000000

**02.02.0050 Betonsteinpflaster für PKW-befahrbare Flächen**
Betonsteinpflaster für PKW-befahrbare Flächen

Lieferung und fachgerechte Verlegung von Betonsteinpflaster für PKW-befahrbare Flächen

gemäß DIN EN 1338 und TL Pflaster-StB auf vorbereiteten Unterbauflächen. Die Pflasterfläche ist für PKW-Verkehr der Belastungsklasse Bk 3,2 gemäß RStO 12 auszuführen.
Betonpflastersteinen, rechteckig, Format z. B. 20 × 10 × 8 cm, Farbe grau (oder nach Planung)

Qualität gemäß DIN EN 1338:
Maßhaltigkeitsklasse: Klasse 3
Druckfestigkeit: ≥ 50 N/mm²
Abriebwiderstand: Klasse 4 oder besser
Frost- und Tausalzbeständigkeit: gemäß Prüfverfahren nach DIN EN 1338

Verlegung im ungebundenen Aufbau:
Bettung aus Edelsplitt 2/5 mm, ca. 3-5 cm stark
Fugenfüllung mit Brechsand oder Splitt 1/3 mm
Fugenbreite: 3-5 mm
Herstellung eines Pflasterverbands gemäß Planung (z. B. Reihenverband)

Abrütteln mit Plattenrüttler mit Gummischutz

Reinigung und Endabnahme der Fläche
Besondere Leistungen:

Höhen- und Gefälleausrichtung gemäß Entwässerungsplanung

Einhaltung der Ebenheitstoleranzen gemäß ZTV Pflaster-StB
Menge: 450,000 m2
Kostengruppe DIN 276 2018-12: 310000000

**02.02.0060 Kantensteine 100 x 25 x 6 cm**
Kantensteine 100 x 25 x 6 cm
Liefern und Einbauen von Kantensteinen an Pflasterbegrenzungen, einschließlich Anpassarbeiten / Schnitte mit Nassschneidegerät.
Einzelabmessung: 100 x 25 x 6 cm.
Menge: 20,000 m
Kostengruppe DIN 276 2018-12: 310000000

**02.02.0070 Bordsteine liefern und in Betonbett einbauen**
Bordsteine liefern und in Betonbett einbauen
Einzelabmessung ca.100 x 25 x 15 cm unter Berücksichtigung der vorgegebenen Höhen und Fluchten im Bestand, einschließlich Anpassarbeiten / Schnitte mit Nassschneidegerät.
Menge: 20,000 m
Kostengruppe DIN 276 2018-12: 310000000

**02.02.0080 Pflaster einsanden**
Pflaster einsanden
Verfüllen der Fugen mit Splitt
Material: Gemische aus gebrochenen Gesteinskörnungen 1/3 mm.
Die Fugenverfüllung und Abrütteln muss entsprechend der
ZTV Wegebau und ZTV Pflaster- StB erfolgen.
Erschwernisse aufgrund der vorhandenen lichten Höhe von 2,00 m im Arbeitsbereich/Parkdecke sind einzukalkulieren.
Menge: 450,000 m2
Kostengruppe DIN 276 2018-12: 310000000

**02.02.0090 Schneiden von Betonpflaster**
Schneiden von Betonpflaster
geradlinig, Dicke 6- 8cm.
Erschwernisse aufgrund der vorhandenen lichten Höhe von 2,00 m im Arbeitsbereich/Parkdecke sind einzukalkulieren.
Menge: 100,000 m
Kostengruppe DIN 276 2018-12: 310000000

#### Untertitel 02.03 Stundenlohnarbeiten (TP 03)

**02.03.0010 Stundenlohnarbeiten Vorarbeiter/-in**
Stundenlohnarbeiten durch Vorarbeiter/-in auf Anordnung
des AG ausführen.
Menge: 60,000 h
Kostengruppe DIN 276 2018-12: 310000000

**02.03.0020 Stundenlohnarbeiten Baufacharbeiter/-in**
Stundenlohnarbeiten durch Facharbeiter/-in auf Anordnung des AG ausführen.
Menge: 60,000 h
Kostengruppe DIN 276 2018-12: 310000000

**02.03.0030 Stundenlohnarbeiten Bauhelfer/-in**
Stundenlohnarbeiten durch Bauhelfer/-in auf Anordnung
des AG ausführen.
Menge: 60,000 h
Kostengruppe DIN 276 2018-12: 310000000

### Titel 03 TP 04 Interimsmaßnahme am Campus

#### Untertitel 03.01 BAN 060 ELT-Sicherung Medien, Umbau Technik LAZ (TP 04)

*Hinweis: Hinweistext*
Hinweis Leitungsverlegung

Im ausgewiesenen Baufeld sind neue Elektrotrassen herzustellen. Die Trassen befinden sich zum größten Teil im überbauten Bereich (Parkdeck) und teilweise auch in geschlossenen Gebäudeteilen. Die eingeschränkte Höhe, ca. 2,10 m - 2,30 m ist in die Preise einzukalkulieren.
Nach bauseitiger Verlegung der Elektroleitungen erfolgt die Verfüllung und Wiederherstellung. Mehrmalige Einsätze und eine abschnittsweise Ausführung sind einzukalkulieren.
Phase 4 gem. beiliegenden Planunterlagen

**03.01.0010 Sträucher und Bodendecker entfernen**
Sträucher und Bodendecker entfernen
innerhalb des Baugeländes, einschließlich Wurzelwerk, ausbauen, zerkleinern, abfahren und entsorgen.
Menge: 50,000 m2
Kostengruppe DIN 276 2018-12: 310000000

**03.01.0020 Aufnehmen von Pflasterbelägen**
Aufnehmen von Pflasterbelägen
Befestigte Hof- und Wegeflächen aus Betonsteinpflaster (Dicke 60-80 mm) im Bereich des neuen Medienkanals lösen und auf dem Baugelände für den Wiedereinbau lagern.
Erschwernisse aufgrund der vorhandenen lichten Höhe von 2,00 m im Arbeitsbereich/Parkdecke sind einzukalkulieren.
Menge: 340,000 m2
Kostengruppe DIN 276 2018-12: 310000000

**03.01.0030 Aufnehmen von Kantensteinen**
*** wie Position 03.01.0020
Aufnehmen von Kantensteinen
Kantensteine im Bereich der zu lösenden Pflasterflächen einschließlich Betonbett lösen und der Entsorgung zuführen.
Einzelabmessung ca.100 x 25 x 6 cm
Menge: 30,000 m
Kostengruppe DIN 276 2018-12: 310000000

**03.01.0040 Aufnehmen von Bordsteinen**
*** wie Position 03.01.0020
Aufnehmen von Bordsteinen
Bordsteine im Bereich der zu lösenden Pflasterflächen einschließlich Betonbett lösen und der Entsorgung zuführen.
Einzelabmessung ca.100 x 25 x 15 cm
Menge: 30,000 m
Kostengruppe DIN 276 2018-12: 310000000

**03.01.0050 Abtrag Unterbau/Pflasterbett**
Abtrag Unterbau/Pflasterbett
Unterbau der vor beschriebenen Pflasterbeläge lösen und sortenrein der Entsorgung zuführen.
Dicke: i.Mittel 20 cm.
Erschwernisse aufgrund der vorhandenen lichten Höhe von 2,00 m im Arbeitsbereich/Parkdecke sind einzukalkulieren.
Menge: 120,000 m3
Kostengruppe DIN 276 2018-12: 310000000

**03.01.0060 Aufnehmen von Asphaltschicht - teerhaltig**
Aufnehmen von Asphaltschicht - teerhaltig
Teerhaltige Asphaltschicht, Dicke ca. 10 cm, unterhalb von Pflasterbelägen lösen, laden und der Verwertung zuführen.
Menge: 20,000 m2
Kostengruppe DIN 276 2018-12: 310000000

**03.01.0070 Aufnehmen von Betonlagen**
Aufnehmen von Betonlagen
Betonlagen, Dicke bis ca. 15 cm lösen und der Verwertung zuführen
Menge: 5,000 m3
Kostengruppe DIN 276 2018-12: 310000000

**03.01.0080 Vorlaufende Suchschachtungen**
Vorlaufende Suchschachtung

Handschachtungen zur Freilegung und Feststellung von Leitungen/Medien, vorlaufend zum Aushub, schrittweise in Aushubhöhen von ca. 0,50 m ausführen, einschl. Böschungen. Das Aushubmaterial wird Eigentum des AN und ist gem. den einschlägigen Vorschriften der Verwertung zuzuführen.
Bodenarten / Homogenbereiche gem. Baugrundgutachten.
Abrechnung erfolgt nach auszuhebendem Volumen
Menge: 20,000 m3
Kostengruppe DIN 276 2018-12: 310000000

**03.01.0090 Stammschutz an Bestandsbäumen**
Stammschutz an Bestandsbäumen
Im Bereich der neuen Kabeltrasse an der Böschung zwischen IG 1 und LAZ sind alle Bäume in erster und zweiter Reihe mit einem Stammschutz auszustatten.
Konstruktion als stabile Kastenkonstruktion aus Holzbohlen, Dicke 4 cm, komplett geschlossen, im Abstand von ca. 10 cm zum Baumstamm angeordnet,mit inneren Schaumstoffpolstern als Rindenschutz, in sich verschraubt oder mit Spannbändern fixiert, ohne Druck auf die Rinde auszuüben.
Höhe mindestens 2,00 m
Stammdurchmesser bis 50 cm.
Menge: 6,000 St
Kostengruppe DIN 276 2018-12: 310000000

**03.01.0100 Grabenverbau**
Grabenverbau
Lieferung und Einbau eines mobilen Grabenverbausystems
zur Sicherung der Baugräben bis zu einer Tiefe von 2,80 m. Das System muss den Anforderungen der DIN EN 13331 entsprechen. Technische Anforderungen:

Verbauart: Mobil einsetzbares Verbausystem als Leichtverbau.

Verbaubreite: Variabel einstellbar, mindestens 0,60 m bis maximal 2,40 m

Elementlängen: Zwischen 2,00 m und 4,00 m

Material: Hochfester Stahl oder Aluminium, korrosionsgeschützt

Spreizen: Verstellbar, geeignet zur Anpassung an unterschiedliche Grabenbreiten

Einbau und Ausbau mit Minibagger oder per Hand (wg. Kopfhöhe)

Zulassung: Nachweis der Übereinstimmung mit DIN EN 13331 erforderlich
Besondere Anforderungen:

Wiederverwendbarkeit der Verbauelemente
Transportfreundliche Konstruktion

Dokumentation zur Einbauanleitung und sicherheitstechnischen Bewertung
Lieferumfang:

Verbauelemente gemäß den oben genannten Spezifikationen

Spreizen und Verbindungselemente

Technische Dokumentation (Montageanleitung, Prüfprotokolle, CE-Kennzeichnung)
Menge: 110,000 m2
Kostengruppe DIN 276 2018-12: 310000000

**03.01.0110 Aushub Leitungsgräben Achse Nordfassade Sporthalle**
Aushub Leitungsgräben Achse Nordfassade Sporthalle
Leitungsgräben in einer Tiefe bis ca. 2,20 m, mit Böschungen gem. Planung, mit dem auf die Gegebenheiten angepasstem Gerät, nach erfolgten Suchschachtungen, herstellen und anfallendes Bodenmaterial abtransportieren und der Entsorgung zuführen.
Bodenarten/Homogenbereiche wie im Baugrundgutachten beschrieben.

Abrechnung erfolgt nach auszuhebendem, verdichtetem Volumen bzw. erstelltem Baugrubenvolumen.
Menge: 480,000 m3
Kostengruppe DIN 276 2018-12: 310000000

**03.01.0120 Aushub Leitungsgräben - Längsachse IG 1**
*** wie Position 03.01.0110
Menge: 470,000 m3
Kostengruppe DIN 276 2018-12: 310000000

**03.01.0130 Aushub Leitungsgräben - über ALZ 1 zu LAZ**
*** wie Position 03.01.0110
Menge: 90,000 m3
Kostengruppe DIN 276 2018-12: 310000000

**03.01.0140 Aushub Leitungsgräben - in Böschung über ALZ zu LAZ**
*** wie Position 03.01.0110
Menge: 75,000 m3
Kostengruppe DIN 276 2018-12: 310000000

**03.01.0150 Aushub Einzelgruben**
*** wie Position 03.01.0110
Aushub Einzelgruben
für Kabelzugschächte sowie Um- und Anschlußarbeiten etc.
Menge: 50,000 m3
Kostengruppe DIN 276 2018-12: 310000000

**03.01.0160 Aushub unter Brücke ZBS zu IGS**
*** wie Position 03.01.0110
Menge: 60,000 m3
Kostengruppe DIN 276 2018-12: 310000000

**03.01.0170 Ausführung Aushub im Pilgerschrittverfahren**
*** wie Position 03.01.0110
Ausführung Aushub im Pilgerschrittverfahren

Bodenaushub in Aushubabschnitten versetzt und überlappend herstellen im Bereich von Fundamenten und aufgehenden Bauteilen. Die Maße und Reihenfolge der Abschnitte sind gemäß den statischen Erfordernissen und den örtlichen Gegebenheiten festzulegen. Die Sicherung der Baugrube erfolgt durch temporäre Verbau-Elemente.
Aushubhöhen bis 3,00 m
Menge: 140,000 m3
Kostengruppe DIN 276 2018-12: 310000000

**03.01.0180 Handschachtung im Bereich von Baumwurzeln**
Handschachtung im Bereich von Baumwurzeln
Freilegen von Bauwurzeln im Bereich der Gräben mittels Handschachtung und Schutz derselben vor Sonnenlicht und Austrocknung. Vor Beginn der Arbeiten ist der für das Bauvorhaben zuständige Baumschutzsachverständige zu informieren und hinzuzuziehen. Es dürfen keine Wurzeln ohne Freigabe des Sachverständigen durchtrennt werden.
Die Baumwurzeln befinden sich an der Böschung im Bereich zwischen IG 1 und LAZ.
Bodenarten/Homogenbereiche wie im Baugrundgutachten beschrieben.
Menge: 90,000 m3
Kostengruppe DIN 276 2018-12: 310000000

**03.01.0190 Saugbaggerarbeiten im Bereich der Baumwurzeln**
*** wie Position 03.01.0180
Saugbaggerarbeiten im Bereich der Baumwurzeln
Leistung in Ergänzung zur Handschachtung mit einem Feststoffsauger (Saugbagger).
Menge: 150,000 m3
Kostengruppe DIN 276 2018-12: 310000000

**03.01.0200 Lieferung und Einbau einer Wurzelsperre**
Lieferung und Einbau einer Wurzelsperre

Lieferung einer Wurzelsperre aus HDPE (High-Density Polyethylen), Stärke mind. 2 mm, UV-beständig, wurzelfest, durchwurzelungssicher

Höhe der Sperre: 100 cm,
Einbautiefe: bis 2,50 m

Länge gemäß örtlicher Gegebenheiten, ca. 11 m

Einbau in zuvor ausgehobenen Graben entlang der geplanten Schutzlinie

Überlappung der Bahnen mind. 10 cm, ggf. Verschweißung oder mechanische Verbindung zur Sicherstellung der Dichtigkeit

Oberkante der Sperre ca. 5 cm über Geländeoberfläche zur Verhinderung von Überwuchs

Rückverfüllung und Verdichtung des Grabens mit vorhandenen Bodenmaterialien

Schutz des Wurzelbereichs während der Bauarbeiten gemäß DIN 18920 und RAS-LP 4

Abstand zur Baumwurzel mind. 1,5 m, keine Verletzung bestehender Wurzelstrukturen

Dokumentation der Einbaulage und Übergabe an Bauherrn
Die Leistung ist mit dem Baumschutzsachverständigen abzustimmen.

Eine Wurzelsperre oder ein Wurzelschutzvorhang ist eine bautechnische Maßnahme, die dazu dient, das unkontrollierte Wachstum von Baumwurzeln in bestimmte Bereiche zu verhindern oder zu lenken. Sie wird häufig eingesetzt, um:

Schäden an Gebäuden, Wegen, Leitungen oder anderen Infrastrukturen zu vermeiden

Die Wurzeln von Bäumen gezielt in tiefere Bodenschichten zu leiten

Die Koexistenz von Bäumen und baulichen Anlagen zu ermöglichen

Material: Meist aus robustem, wurzelfestem Kunststoff (HDPE, PE, PP), teilweise auch mit Geotextilien kombiniert

Stärke: Je nach Baumart und Wurzelkraft zwischen 1 mm und 2 mm dick

Höhe/Tiefe: Wird vertikal in den Boden eingebracht, typischerweise 60-120 cm tief, bei stark wurzelnden Bäumen auch tiefer

Oberkante: Sollte leicht über dem Boden abschließen, um ein Überwachsen zu verhindern

Graben ausheben entlang der gewünschten Schutzlinie

Wurzelsperre vertikal einsetzen, möglichst ohne Falten oder Lücken

Nahtstellen überlappen oder verschweißen, um Durchwachsen zu verhindern

Graben wieder verfüllen und verdichten

Eine Wurzelsperre sollte nicht zu nah am Stamm installiert werden - mindestens 1-2 m Abstand, um das natürliche Wurzelwachstum nicht zu beeinträchtigen

Bei bestehenden Bäumen ist eine fachgerechte Planung wichtig, um keine Wurzeln zu beschädigen

In sensiblen Fällen empfiehlt sich eine Baumfachberatung oder ein Gutachten
Menge: 50,000 m2
Kostengruppe DIN 276 2018-12: 310000000

**03.01.0210 Schneiden von Wurzeln D= bis 150 mm**
Schneiden von Wurzeln D= bis 150 mm
Wurzeln in Abstimmung mit dem Sachverständigen glatt, mit kleinstmöglicher Schnittfläche schneiden und entsorgen. Die Schnittflächen sind mit einem wachstumsfördernden Mittel zu versorgen.
Menge: 25,000 St
Kostengruppe DIN 276 2018-12: 310000000

**03.01.0220 Temporäre Absperrungen**
Temporäre Absperrung der Aushubbereiche mittels Schrankenzaunelementen, Einzelelemente ca. 1,00 x 2,00 m, aus Kunststoff oder Metall/Draht, mit Markierung in rot-weiß, ausgestattet mit Vorrichtungen zur Befestigung der Elemente untereinander, einschl. der erforderlichen Fußplatten zur Aufstellung, nach Erfordernis herstellen und nach Abschluss der Arbeiten demontieren und abfahren.
Vorhaltezeit: 8 Wochen
Menge: 650,000 m
Kostengruppe DIN 276 2018-12: 310000000

**03.01.0230 Kabelzugschacht 1,50 x 1,80 x 1,80 m i. L**
aus Stahlbetonfertigteilen, C 35/45 DIN 1045 mit hohem Wassereindringwiderstand.
Bemessen nach DIN-Fachbericht 101 für Einwirkungen aus
Straßenverkehr (max. 100 kN Radlast).
Schachtabdeckung nach DIN EN 124 und DIN 1229, Klasse D 400 liefern und einschließlich aller erforderlichen Erdarbeiten entsprechend Einbauanweisung betriebsfertig einbauen.

Einbau im Bereich der neu erstellten Kabeltrasse. Nachweis der Standfestigkeit des Schachtes, Lastannahme gemäß DIN Fachbericht 101 (LFII).
Außenabmessungen (BxT): ca. 2300 mm x 1800 mm
Lichte Innenabmessungen (BxT): ca. 2000 mm x 1500 mm
Bauhöhe: ca. 1200 mm

Die Fugen zwischen den Bauteilen sind mit bauamtlich zugelassener Schachtbaumörtel oder mit Zementmörtel (MG III) nach DIN 1045 Abschnitt 6.7.1 auszubilden.

Schachtabdeckung:
Deckelrahmen, 2-seitig aufdübelbar, ca. 12 cm hoch.
Tagwasserdichte Schachtabdeckung, Rahmenhöhe ca. 12 cm. Belastungsklasse D 400 (gemäß DIN EN 124)

Schacht einschl. Unterbau als 10 cm dicke
Stampfbetonschicht C8/10.

Einbau 1 x im Aussenbereich, 1 x im Gebäude
Menge: 2,000 St
Kostengruppe DIN 276 2018-12: 310000000

**03.01.0240 Kabelzugschacht 1,80 x 2,40 x 1,60 m i.L**
*** wie Position 03.01.0230
Kabelzugschacht 1,80 x 2,40 x 1,60 m i.L
Einbau innen im überbauten Bereich.
Menge: 1,000 St
Kostengruppe DIN 276 2018-12: 310000000

**03.01.0250 Kabelzugschacht 1,80 x 2,40 x 2,10 m i.L.**
*** wie Position 03.01.0230
Kabelzugschacht 1,80 x 2,40 x 2,10 m i.L.
Einbau innen im überbauten Bereich.
Menge: 1,000 St
Kostengruppe DIN 276 2018-12: 310000000

**03.01.0260 Kabelzugschacht 1,80 x 2,40 x 2,80 m i.L**
*** wie Position 03.01.0230
Kabelzugschacht 1,80 x 2,40 x 2,80 m i.L
Einbau innen im überbauten Bereich.
Menge: 1,000 St
Kostengruppe DIN 276 2018-12: 310000000

**03.01.0270 Schachtnummernbezeichnung**
Schachtnummernbezeichnung

Auf vorhandenem Schlagzahlenfeld 10 x 45mm der Kabelschächte aufbringen.
Menge: 5,000 St
Kostengruppe DIN 276 2018-12: 310000000

**03.01.0280 Kernbohrung bis 150 mm**
Kernbohrung bis 150 mm
Herstellen einer Kernbohrung in einem Kabelschacht, aus Stahlbeton, Wanddicke 20 cm
Erschwernisse wegen der engen Platzverhältnisse im Kabelschacht werden nicht gesondert vergütet und sind in den Einheitspreis einzurechnen.
Menge: 95,000 St
Kostengruppe DIN 276 2018-12: 310000000

**03.01.0290 Kernbohrung bis 200 mm**
*** wie Position 03.01.0280
Menge: 17,000 St
Kostengruppe DIN 276 2018-12: 310000000

**03.01.0300 Ring-Raum-Dichtung RRD2-150/110**
Ring-Raum-Dichtung RRD2-150/110
aus EPDM-Gummi gegen drückendes Wasser
Außendurchmesser 110 mm
Durchmesser der Kernbohrung bis 150 mm
Lieferung und Einbau entsprechend Einbau- und Montagevorschrift des Herstellers.

Erschwernisse wegen der engen Platzverhältnisse im Kabelschacht werden nicht gesondert vergütet und sind in den Einheitspreis einzurechnen.
Menge: 95,000 St
Kostengruppe DIN 276 2018-12: 310000000

**03.01.0310 Ring-Raum-Dichtung RRD2-200/160**
*** wie Position 03.01.0300
Ring-Raum-Dichtung RRD2-200/160

Außendurchmesser 160 mm
Durchmesser der Kernbohrung bis 200 mm
Menge: 17,000 St
Kostengruppe DIN 276 2018-12: 310000000

**03.01.0320 Kabelschacht auspumpen und reinigen**
Kabelschacht auspumpen und reinigen
Nach Fertigstellung der Arbeiten und vor Beginn der Kabelzugarbeiten sind die Kabeltrasse inkl. Kabelschächte auszupumpen und zu reinigen.
Menge: 5,000 St
Kostengruppe DIN 276 2018-12: 310000000

**03.01.0330 Kabelschutzrohr DN 110**
Kabelschutzrohr DN 110
Biegsames Kabelschutzrohr aus PE, in Farbe schwarz, halogenfrei, als Endlosrohr oder Stangenware, einschließlich aller Verbindungsmaterialien mit zugfesten Rastermuffen und Lippendichtring liefern und einbauen.
Druckfestigkeit nach EN 61386-24 und Schlagfestigkeit nach EN 61386-24.
Einbau in Leitungsgraben in Teillängen.
Bei mehrzügiger und mehrlagiger Verlegung sind zur Fixierung der Rohrlage Abstandshalter alle 1,5 m einzubauen. Die Lieferung und der Einbau sind einzurechnen.
Bei Verwendung von Ringbundware sind alle notwendigen Rohrverbindungen mit Elektroschweißmuffe nach Herstellervorschrift herzustellen. Die Lieferung und der Einbau sind einzurechnen ebenso die einkürzung und Trennung nach Erfordernis.

Verlegung im Bereich von Kreuzungen mit Fremdanlagen nach Vorschrift der Versorgungsunternehmen.
Aufwendungen für die Einführung der Schutzrohrenden in die Durchführungen eines Kabelschachtes werden nicht gesondert vergütet.
Rohröffnungen im Kabelschacht nach dem Einziehen des Kabels mit Schutzrohrabdichtung sanddicht verschließen, auch unbelegte Rohröffnungen.
Rohröffnungen die in Erde enden nach dem Einziehen des Kabels mit Schrumpfkappen oder Manschetten dicht verschließen, auch unbelegte Rohröffnungen.
Menge: 750,000 m
Kostengruppe DIN 276 2018-12: 310000000

**03.01.0340 Kabelschutzrohr DN 160**
*** wie Position 03.01.0330
Menge: 550,000 m
Kostengruppe DIN 276 2018-12: 310000000

**03.01.0350 Sandbettung für Rohrleitungen**
Sandbettung für Rohrleitungen
liefern und lageweise in Rohr- und Installationszonen einbringen und verdichten.
Einbauhöhe ca. 20-25 cm
Menge: 90,000 m3
Kostengruppe DIN 276 2018-12: 310000000

**03.01.0360 Verfüllen der Leitungsgräben und Gruben - Erdmaterial**
Verfüllen der Leitungsgräben und Gruben - Erdmaterial
Anlieferung und Einbau von verdichtungsfähigem Erdmaterial und lagenweise Verdichtung in Dicken von ca. 30-40 cm. Verdichtungsgrad mind. DPR=98% der einfachen Proctordichte. Die fachgerechte Verdichtung ist durch Lastplattendruckversuche zu bestätigen. Dabei sind Verformungswerte von Ev2 ≥ 80 MN/m² und Verhältniswerte Ev2/Ev1 ≥ 2,5 oder alternativ Ev1 ≥ 0,6 x Ev2 zu erzielen. Verfüllung bis ca. 40 cm unter OKFF.
Leistung einschl. Transport von Lager- zur Einbaustelle.
Erschwernisse aufgrund der vorhandenen lichten Höhe von 2,00 m im Arbeitsbereich/Parkdecke sind einzukalkulieren.

Die Abrechnung erfolgt nach der aufzufüllenden Kubatur
Menge: 200,000 m3
Kostengruppe DIN 276 2018-12: 310000000

**03.01.0370 Verfüllen Leitungsgräben u nd Gruben mit Magerbeton**
Verfüllen der Leitungsgräben und Gruben mit Magerbeton
Ausführung in mehreren Lagen und Arbeitsschritten inklusive Verdichtung
Menge: 1000,000 m3
Kostengruppe DIN 276 2018-12: 310000000

**03.01.0380 Schottertragschicht einbauen und verdichten**
Schottertragschicht einbauen und verdichten
Schottertragschicht KFT profilgemäß einbauen und verdichten gem.ZTV-Wegebau Nutzungskategorie 2
Dpr = 98%, Ev2 = 100 MN/qm.
Schichtstärke ca. bis 30 cm.
Material: Schotter 2/45 mit Schlämmkornanteil unter 5%. Längs- u. Querprofile sind mit einer Genauigkeit von
+/- 2 cm der Sollhöhe zu erstellen. 1 cbm = 2,15 to.
Erschwernisse aufgrund der vorhandenen lichten Höhe von 2,00 m im Arbeitsbereich/Parkdeck sind einzukalkulieren.

Nachweis: Aufmaß und Lieferschein
Menge: 120,000 m3
Kostengruppe DIN 276 2018-12: 310000000

**03.01.0390 Bestandspflaster einbauen**
Bestandspflaster einbauen
Die auf dem Baugelände gelagerte Betonpflastersteine mit zu liefernder, ungebundener Tragschicht verlegen. Die Lieferung und Einbau des Pflasterbetts gehört zum Leistungsumfang dieser Position.
Die Pflasterfläche ist für PKW-Verkehr der Belastungsklasse Bk 3,2 gemäß RStO 12 auszuführen.
Bettung: Lieferkörnung 2/5 mm,
Bettungsdicke: 3 cm (im verdichteten Zustand)
Fugenbreite: gem. Bestandspflaster,
Nutzungskategorie: N2,
Verlegeart: wie Bestand.
Erschwernisse aufgrund der vorhandenen lichten Höhe von 2,00 m im Arbeitsbereich/Parkdecke sind einzukalkulieren.
Menge: 340,000 m2
Kostengruppe DIN 276 2018-12: 310000000

**03.01.0400 Pflastersteine liefern**
Pflastersteine liefern
Neue Pflastersteine als Ersatz für beschädigte Steine liefern, Art und Ausführung gem. dem Bestandspflaster.
Menge: 50,000 m2
Kostengruppe DIN 276 2018-12: 310000000

**03.01.0410 Kantensteine 100 x 25 x 6 cm**
Kantensteine 100 x 25 x 6 cm
Liefern und Einbauen von Kantensteinen an Pflasterbegrenzungen, einschließlich Anpassarbeiten / Schnitte mit Nassschneidegerät.
Einzelabmessung: 100 x 25 x 6 cm.
Menge: 30,000 m
Kostengruppe DIN 276 2018-12: 310000000

**03.01.0420 Bordsteine liefern und in Betonbett einbauen**
Bordsteine liefern und in Betonbett einbauen
Einzelabmessung ca.100 x 25 x 15 cm unter Berücksichtigung der vorgegebenen Höhen und Fluchten im Bestand, einschließlich Anpassarbeiten / Schnitte mit Nassschneidegerät.
Menge: 30,000 m
Kostengruppe DIN 276 2018-12: 310000000

**03.01.0430 Pflaster einsanden**
Pflaster einsanden
Verfüllen der Fugen mit Splitt
Material: Gemische aus gebrochenen Gesteinskörnungen 1/3 mm.
Die Fugenverfüllung und Abrütteln muss entsprechend der
ZTV Wegebau und ZTV Pflaster- StB erfolgen.
Erschwernisse aufgrund der vorhandenen lichten Höhe von 2,00 m im Arbeitsbereich/Parkdecke sind einzukalkulieren.
Menge: 340,000 m2
Kostengruppe DIN 276 2018-12: 310000000

**03.01.0440 Schneiden von Betonpflaster**
Schneiden von Betonpflaster
geradlinig, Dicke 6- 8cm.
Erschwernisse aufgrund der vorhandenen lichten Höhe von 2,00 m im Arbeitsbereich/Parkdecke sind einzukalkulieren.
Menge: 50,000 m
Kostengruppe DIN 276 2018-12: 310000000

**03.01.0450 Stellplatzmarkierung**
Stellplatzmarkierung
Wiederherstellung der Stellplatzmarkierung auf den Pflasterflächen mit einer abriebfesten Markierungsfarbe

Breite: 12 cm
Farbton: weiß

Leistung einschl. Reinigung der Flächen und Vorbehandlung mit Haftgrund sowie aller erforderlichen Einmess- und Abklebearbeiten.
Menge: 100,000 m
Kostengruppe DIN 276 2018-12: 310000000

**03.01.0460 Fahrbahnmarkierung - Richtungspfeile**
*** wie Position 03.01.0450
Fahrbahnmarkierung - Richtungspfeile

Richtungspfeile geradeaus, links, rechts gem. StVO
Länge ca. 2,50 m
Menge: 10,000 St
Kostengruppe DIN 276 2018-12: 310000000

**03.01.0470 Fußgängermarkierung**
*** wie Position 03.01.0450
Fußgängermarkierung

Pfeile als Winkel mit abgeschrägten Schenkelenden, Ausführung wie Bestand,
Kantenlänge ca. 10 x 10 cm,
Schenkelbreite ca. 4 cm,
in gerader Reihe, ca. 3 St je Meter.
Menge: 50,000 m
Kostengruppe DIN 276 2018-12: 310000000

#### Untertitel 03.02 Stundenlohnarbeiten (TP 04)

**03.02.0010 Stundenlohnarbeiten Vorarbeiter/-in**
Stundenlohnarbeiten durch Vorarbeiter/-in auf Anordnung
des AG ausführen.
Menge: 10,000 h
Kostengruppe DIN 276 2018-12: 310000000

**03.02.0020 Stundenlohnarbeiten Baufacharbeiter/-in**
Stundenlohnarbeiten durch Facharbeiter/-in auf Anordnung des AG ausführen.
Menge: 10,000 h
Kostengruppe DIN 276 2018-12: 310000000

**03.02.0030 Stundenlohnarbeiten Bauhelfer/-in**
Stundenlohnarbeiten durch Bauhelfer/-in auf Anordnung
des AG ausführen.
Menge: 10,000 h
Kostengruppe DIN 276 2018-12: 310000000
